# Formació d'impermeabilització interior de jardinera o cavitat on es vagi a situar plantes

- Propietat de l'arxiu: CYPE INGENIEROS, S.A.
- Format: FIEBDC-3/2002
- Divisa: EUR
- Costos indirectes: 3.00 %
- IVA: 21.00 %

**NID010** m² Formació d'impermeabilització interior de jardinera o cavitat on es vagi a situar plantes, realitzada mitjançant aplicació de dues mans de revestiment continu elàstic impermeabilitzant a base de poliuretà alifàtic, color blanc, de 1,2 mm d'espessor mínim. Fins i tot preparació de la superfície suport amb l'aplicació d'una mà d'emprimació de resines sintètiques, incolora i resolució de punts singulars mitjançant geotèxtil no teixit de fibres de polièster, de 90 g/m² de massa superficial fixat amb massilla tixòtropa a base de poliuretà líquid, color gris.
Formació d'impermeabilització interior de jardinera o cavitat on es vagi a situar plantes, realitzada mitjançant aplicació de dues mans de revestiment continu elàstic impermeabilitzant a base de poliuretà alifàtic, color blanc, de 1,2 mm d'espessor mínim. Fins i tot preparació de la superfície suport amb l'aplicació d'una mà d'emprimació de resines sintètiques, incolora i resolució de punts singulars mitjançant geotèxtil no teixit de fibres de polièster, de 90 g/m² de massa superficial fixat amb massilla tixòtropa a base de poliuretà líquid, color gris.
Inclou: Neteja i preparació de la superfície en la què ha d'aplicar-se la impermeabilització. Aplicació de l'emprimació. Resolució dels punts singulars. Aplicació de l'impermeabilitzant.
Criteri d'amidament de projecte: Superfície mesurada segons documentació gràfica de Projecte.
Criteri de mesura d'obra: Es mesurarà la superfície realment executada segons especificacions de Projecte.

| Codi | Ut | Descripció | Rendiment | Preu | Import |
|---|---|---|---|---|---|
| mt15rer010a | l | Emprimació de resines sintètiques, incolora. (material) | 0.200 | 13.11 | 2.62 |
| mt15rer500a | m² | Geotèxtil no teixit de fibres de polièster, de 90 g/m² de massa superficial. (material) | 0.050 | 11.62 | 0.58 |
| mt15rer140a | kg | Massilla tixòtropa a base de poliuretà líquid, color gris. (material) | 0.100 | 19.52 | 1.95 |
| mt15rer110a | kg | Revestiment continu elàstic impermeabilitzant a base de poliuretà alifàtic, color blanc. (material) | 1.300 | 13.04 | 16.95 |
| mo032 | h | Oficial 1ª aplicador de productes impermeabilitzants. (mà d'obra) | 0.198 | 23.78 | 4.71 |
| mo070 | h | Ajudant aplicador de productes impermeabilitzants. (mà d'obra) | 0.198 | 21.14 | 4.19 |
| % | % | Costos directes complementaris | 2 % | 31.00 | 0.62 |
|  |  | Costos directes |  |  | 31.62 |
