# Impermeabilització i aïllament termoreflector de cobertes no transitables

- Propietat de l'arxiu: CYPE INGENIEROS, S.A.
- Format: FIEBDC-3/2002
- Divisa: EUR
- Costos indirectes: 3.00 %
- IVA: 21.00 %

**NIG205** m² Impermeabilització i aïllament termoreflector de cobertes no transitables, sobre superfície suport de formigó o morter, realitzada mitjançant el sistema "REVETÓN", format per amb l'aplicació d'una mà d'emprimació de resines sintètiques, "REVETÓN", incolora, geotèxtil no teixit de fibres de vidre, Texnón 300 "REVETÓN", de 300 g/m² de massa superficial i dues mans de revestiment elàstic a base de copolímers acrílics a emulsió aquosa, Revsun Tec Plus "REVETÓN", color blanc, (2 l/m²). Inclús geotèxtil no teixit de fibres de vidre, Texnón 300 "REVETÓN", de 300 g/m² de massa superficial, per a la resolució de punts singulars.
Impermeabilització i aïllament termoreflector de cobertes no transitables, sobre superfície suport de formigó o morter, realitzada mitjançant el sistema "REVETÓN", format per amb l'aplicació d'una mà d'emprimació de resines sintètiques, "REVETÓN", incolora, geotèxtil no teixit de fibres de vidre, Texnón 300 "REVETÓN", de 300 g/m² de massa superficial i dues mans de revestiment elàstic a base de copolímers acrílics a emulsió aquosa, Revsun Tec Plus "REVETÓN", color blanc, (2 l/m²). Inclús geotèxtil no teixit de fibres de vidre, Texnón 300 "REVETÓN", de 300 g/m² de massa superficial, per a la resolució de punts singulars.
Inclou: Aplicació de l'emprimació. Aplicació de la primera mà d'impermeabilitzant. Armat de la superfície. Resolució dels punts singulars. Aplicació de la segona mà d'impermeabilitzant.
Criteri d'amidament de projecte: Superfície mesurada en projecció horitzontal, segons documentació gràfica de Projecte, des de les cares interiors dels ampits o plastrons perimetrals que la limiten.
Criteri de mesura d'obra: Es mesurarà, en projecció horitzontal, la superfície realment executada segons especificacions de Projecte, des de les cares interiors dels ampits o plastrons perimetrals que la limiten.

| Codi | Ut | Descripció | Rendiment | Preu | Import |
|---|---|---|---|---|---|
| mt15rer010b | l | Emprimació de resines sintètiques, "REVETÓN", incolora. (material) | 0.200 | 13.45 | 2.69 |
| mt15rer502b | m² | Geotèxtil no teixit de fibres de vidre, Texnón 300 "REVETÓN", de 300 g/m² de massa superficial. (material) | 1.100 | 3.22 | 3.54 |
| mt15rer700a | l | Revestiment elàstic a base de copolímers acrílics a emulsió aquosa, Revsun Tec Plus "REVETÓN", color blanc, amb un índex de reflexió solar del 70% i 0,91 d'emitància. (material) | 2.000 | 10.45 | 20.90 |
| mo032 | h | Oficial 1ª aplicador de productes impermeabilitzants. (mà d'obra) | 0.488 | 23.78 | 11.60 |
| mo070 | h | Ajudant aplicador de productes impermeabilitzants. (mà d'obra) | 0.488 | 21.14 | 10.32 |
| % | % | Costos directes complementaris | 2 % | 49.05 | 0.98 |
|  |  | Costos directes |  |  | 50.03 |
