# Impermeabilització de cobertes

- Propietat de l'arxiu: CYPE INGENIEROS, S.A.
- Format: FIEBDC-3/2002
- Divisa: EUR
- Costos indirectes: 3.00 %
- IVA: 21.00 %

**NIG310** m² Impermeabilització de cobertes, realitzada mitjançant el sistema Antigoteras "PINTURAS ISAVAL", format per revestiment continu elàstic impermeabilitzant a base de polímers acrílics a emulsió aquosa, Aislant Antigoteras "PINTURAS ISAVAL", color vermell, amb un rendiment de 1,5 l/m², i col·locació de malla de fibra de vidre "PINTURAS ISAVAL", de 60 g/m² de massa superficial.
Impermeabilització de cobertes, realitzada mitjançant el sistema Antigoteras "PINTURAS ISAVAL", format per revestiment continu elàstic impermeabilitzant a base de polímers acrílics a emulsió aquosa, Aislant Antigoteras "PINTURAS ISAVAL", color vermell, amb un rendiment de 1,5 l/m², i col·locació de malla de fibra de vidre "PINTURAS ISAVAL", de 60 g/m² de massa superficial.
Inclou: Col·locació de la malla. Aplicació de l'impermeabilitzant.
Criteri d'amidament de projecte: Superfície mesurada en projecció horitzontal, segons documentació gràfica de Projecte, des de les cares interiors dels ampits o plastrons perimetrals que la limiten.
Criteri de mesura d'obra: Es mesurarà, en projecció horitzontal, la superfície realment executada segons especificacions de Projecte, des de les cares interiors dels ampits o plastrons perimetrals que la limiten.
Criteri de valoració econòmica: El preu no inclou la superfície suport.

| Codi | Ut | Descripció | Rendiment | Preu | Import |
|---|---|---|---|---|---|
| mt15rei020a | m² | Malla de fibra de vidre "PINTURAS ISAVAL", de 60 g/m² de massa superficial, subministrada en rotllos de 50 m (material) | 1.000 | 0.80 | 0.80 |
| mt15rei010aa | l | Revestiment continu elàstic impermeabilitzant a base de polímers acrílics a emulsió aquosa, Aislant Antigoteras "PINTURAS ISAVAL", color vermell. (material) | 1.500 | 8.00 | 12.00 |
| mo032 | h | Oficial 1ª aplicador de productes impermeabilitzants. (mà d'obra) | 0.158 | 23.78 | 3.76 |
| mo070 | h | Ajudant aplicador de productes impermeabilitzants. (mà d'obra) | 0.158 | 21.14 | 3.34 |
| % | % | Costos directes complementaris | 2 % | 19.90 | 0.40 |
|  |  | Costos directes |  |  | 20.30 |
