# Segellat de junts de moviment amb banda de reforç flexible, de 125 mm d'amplada, fixada al suport mitjançant adhesiu bicomponent

- Propietat de l'arxiu: CYPE INGENIEROS, S.A.
- Format: FIEBDC-3/2002
- Divisa: EUR
- Costos indirectes: 3.00 %
- IVA: 21.00 %

**NIJ060** m Segellat de junts de moviment amb banda de reforç flexible, de 125 mm d'amplada, fixada al suport mitjançant adhesiu bicomponent.
Segellat de junts de moviment amb banda de reforç flexible, de 125 mm d'amplada i 0,3 mm de gruix, fixada al suport mitjançant adhesiu bicomponent, aplicat amb plana. Inclús p/p de preparació del suport.
Inclou: Preparació del suport. Aplicació de l'adhesiu. Col·locació de la banda.
Criteri d'amidament de projecte: Longitud mesurada segons documentació gràfica de Projecte.
Criteri de mesura d'obra: Es mesurarà la longitud realment executada segons especificacions de Projecte.

| Codi | Ut | Descripció | Rendiment | Preu | Import |
|---|---|---|---|---|---|
| mt15res060a | kg | Adhesiu bicomponent, a base d'una dispersió acrílica sense dissolvents i pols de ciment, per la closa de juntes. (material) | 0.250 | 8.51 | 2.13 |
| mt15res030a | m | Banda de reforç flexible, de 125 mm d'amplada i 0,3 mm de gruix, per a segellat de juntes de moviment, subministrada en rotllos de 30 m de longitud. (material) | 1.100 | 5.11 | 5.62 |
| mo032 | h | Oficial 1ª aplicador de productes impermeabilitzants. (mà d'obra) | 0.258 | 23.78 | 6.14 |
| mo070 | h | Ajudant aplicador de productes impermeabilitzants. (mà d'obra) | 0.258 | 21.14 | 5.45 |
| % | % | Costos directes complementaris | 2 % | 19.34 | 0.39 |
|  |  | Costos directes |  |  | 19.73 |
