# Impermeabilització

- Propietat de l'arxiu: CYPE INGENIEROS, S.A.
- Format: FIEBDC-3/2002
- Divisa: EUR
- Costos indirectes: 3.00 %
- IVA: 21.00 %

**NIN100** m² Impermeabilització, drenatge, ventilació i desolidarització sota terra ceràmic o de pedra natural (no inclòs en aquest preu), composta per una capa d'impermeabilització de làmina drenant d'estructura nodular de polietilè, amb nòduls de 4 mm d'altura, adherida al suport amb adhesiu cimentós millorat, C2 E i una capa de drenatge, ventilació i desolidarització de làmina drenant d'estructura nodular de polietilè, amb nòduls de 4 mm d'altura, fixada a la capa d'impermeabilització amb adhesiu cimentós d'enduriment normal, C1 gris.
Impermeabilització, drenatge, ventilació i desolidarització sota terra ceràmic o de pedra natural (no inclòs en aquest preu), composta per una capa d'impermeabilització de làmina impermeabilitzant flexible tipus EVAC, composta d'una doble fulla de poliolefina termoplàstica amb acetat de vinil etilè, amb ambdues cares revestides de fibres de polièster no teixides, de 0,52 mm d'espessor i 335 g/m², adherida al suport amb adhesiu cimentós millorat, C2 E i una capa de drenatge, ventilació i desolidarització de làmina drenant d'estructura nodular de polietilè, amb nòduls de 4 mm d'altura, revestida de geotèxtil no teixit de polipropilè en una de les seves cares, fixada a la capa d'impermeabilització amb adhesiu cimentós d'enduriment normal, C1 gris, extès amb llana dentada. Inclús preparació de la superfície suport, banda de terminació, talls, i segellat de juntes amb cinta autoadhesiva. Preparada per a la posterior col·locació del paviment.
Inclou: Neteja i preparació de la superfície a la que s'ha d'aplicar la làmina impermeabilitzant i la làmina drenant. Tall i preparació de la làmina impermeabilitzant. Estès de l'adhesiu cimentós sobre la superfície suport. Col·locació de la làmina impermeabilitzant. Resolució d'unions, juntes i punts singulars. Estesa de l'adhesiu cimentós sobre la capa d'impermeabilització. Tall i preparació de la làmina drenant. Col·locació de la làmina drenant. Segellat de junts.
Criteri d'amidament de projecte: Superfície mesurada segons documentació gràfica de Projecte.
Criteri de mesura d'obra: Es mesurarà la superfície realment executada segons especificacions de Projecte.

| Codi | Ut | Descripció | Rendiment | Preu | Import |
|---|---|---|---|---|---|
| mt09mcr021g | kg | Adhesiu cimentós d'enduriment normal, C1 segons UNE-EN 12004, color gris. (material) | 4.000 | 0.35 | 1.40 |
| mt15rev010e | m² | Làmina impermeabilitzant flexible tipus EVAC, composta d'una doble fulla de poliolefina termoplàstica amb acetat de vinil etilè, amb ambdues cares revestides de fibres de polièster no teixides, de 0,52 mm d'espessor i 335 g/m², segons UNE-EN 13956. (material) | 1.050 | 11.04 | 11.59 |
| mt15rev041b | m | Banda de reforç per a làmina impermeabilitzant flexible tipus EVAC, de 50 cm d'ample, composta d'una doble fulla de poliolefina termoplàstica amb acetat de vinil etilè, amb ambdues cares revestides de fibres de polièster no teixides, de 0,8 mm d'espessor i 600 g/m². (material) | 1.050 | 7.71 | 8.10 |
| mt15res310a | m² | Làmina drenant d'estructura nodular de polietilè, amb nòduls de 4 mm d'altura, revestida de geotèxtil no teixit de polipropilè en una de les seves cares, subministrada en rotllos de 25 m de longitud. (material) | 1.050 | 17.18 | 18.04 |
| mt15res315a | m | Cinta autoadhesiva, de 90 mm d'amplada, subministrada en rotllos de 30 m de longitud. (material) | 0.600 | 5.39 | 3.23 |
| mo029 | h | Oficial 1ª aplicador de làmines impermeabilitzants. (mà d'obra) | 0.234 | 23.78 | 5.56 |
| mo067 | h | Ajudant aplicador de làmines impermeabilitzants. (mà d'obra) | 0.234 | 21.14 | 4.95 |
| % | % | Costos directes complementaris | 2 % | 52.87 | 1.06 |
|  |  | Costos directes |  |  | 53.93 |
