# Aïllament tèrmic sota forjat, amb panells d'aglomerat de suro expandit

- Propietat de l'arxiu: CYPE Ingenieros S.A.
- Format: FIEBDC-3/2016
- Programa: Generador de preus de la construcció. CYPE Ingenieros, S.A.
- Data: 17/06/2024
- Divisa: EUR
- Costos indirectes: 3 %
- IVA: 21 %

## N Aïllaments e impermeabilitzacions

### NV Aïllaments tèrmics d'origen vegetal

#### NVD Forjats

**NVD010** m² Aïllament tèrmic sota forjat, amb panells d'aglomerat de suro expandit.
Aïllament tèrmic sota forjat, format per panell d'aglomerat de suro expandit, de 80 mm d'espessor, de 1000x500 mm, color negre, d'entre 105 i 125 kg/m³ de densitat, resistència tèrmica 2 m²K/W, conductivitat tèrmica 0,04 W/(mK), factor de resistència a la difusió del vapor d'aigua entre 7 i 14, Euroclasse E de reacció al foc, segons UNE-EN 13501-1, resistència a compressió >= 100 kPa, col·locat a topall sobre l'encofrat de l'estructura abans de formigonar.
Inclou: Tall i preparació de l'aïllament. Col·locació de l'aïllament.
Criteri d'amidament de projecte: Superfície mesurada segons documentació gràfica de Projecte.
Criteri de mesura d'obra: Es mesurarà la superfície realment executada segons especificacions de Projecte.

| Codi | Ut | Descripció | Rendiment | Preu | Import |
|---|---|---|---|---|---|
| mt16acs010qa | m² | Panell d'aglomerat de suro expandit, de 80 mm d'espessor, de 1000x500 mm, color negre, d'entre 105 i 125 kg/m³ de densitat, resistència tèrmica 2 m²K/W, conductivitat tèrmica 0,04 W/(mK), factor de resistència a la difusió del vapor d'aigua entre 7 i 14, Euroclasse E de reacció al foc, segons UNE-EN 13501-1, resistència a compressió >= 100 kPa; segons UNE-EN 13170. (material) | 1.05 | 31.77 | 33.359 |
| mo101 | h | Ajudant muntador d'aïllaments. (mà d'obra) | 0.066 | 25.28 | 1.668 |
| % | % | Costos directes complementaris | 2 % | 35.027 | 0.701 |
|  |  | Costos directes |  |  | 35.728 |

Residus:
- col·locació: mt16acs010qa; factor de residu 0.024

## Recursos

**mt16acs010qa** m² Panell d'aglomerat de suro expandit
Dades tècniques: Cost energètic 624.846 MJ; Emissió de CO2 -15.660 kg; Codi LER 17 06 04; Massa de l'element 9.2 kg; Volum 0.015333 m3
Residus:
- embalatge: re170203 Plàstic. (component de residu); rendiment 0.034 kg; Codi LER 17 02 03; Massa de l'element 1 kg; Volum 0.001667 m3
