# Aïllament tèrmic sota forjat, amb panells d'aglomerat de suro expandit

- Propietat de l'arxiu: CYPE Ingenieros S.A.
- Format: FIEBDC-3/2016
- Programa: Generador de preus de la construcció. CYPE Ingenieros, S.A.
- Data: 30/07/2024
- Divisa: EUR
- Costos indirectes: 3 %
- IVA: 21 %

## N Aïllaments e impermeabilitzacions

### NV Aïllaments tèrmics d'origen vegetal

#### NVD Forjats

**NVD010** m² Aïllament tèrmic sota forjat, amb panells d'aglomerat de suro expandit.
Aïllament tèrmic sota forjat, format per panell d'aglomerat de suro expandit, de 25 mm d'espessor, de 1000x500 mm, color negre, d'entre 105 i 125 kg/m³ de densitat, resistència tèrmica 0,65 m²K/W, conductivitat tèrmica 0,04 W/(mK), factor de resistència a la difusió del vapor d'aigua entre 7 i 14, Euroclasse E de reacció al foc, segons UNE-EN 13501-1, resistència a compressió >= 100 kPa, col·locat a topall i fixat mecànicament.
Inclou: Tall i preparació de l'aïllament. Col·locació de l'aïllament. Fixació de l'aïllament.
Criteri d'amidament de projecte: Superfície mesurada segons documentació gràfica de Projecte.
Criteri de mesura d'obra: Es mesurarà la superfície realment executada segons especificacions de Projecte.

| Codi | Ut | Descripció | Rendiment | Preu | Import |
|---|---|---|---|---|---|
| mt16acs010la | m² | Panell d'aglomerat de suro expandit, de 25 mm d'espessor, de 1000x500 mm, color negre, d'entre 105 i 125 kg/m³ de densitat, resistència tèrmica 0,65 m²K/W, conductivitat tèrmica 0,04 W/(mK), factor de resistència a la difusió del vapor d'aigua entre 7 i 14, Euroclasse E de reacció al foc, segons UNE-EN 13501-1, resistència a compressió >= 100 kPa; segons UNE-EN 13170. (material) | 1.05 | 10.27 | 10.784 |
| mt16aaa020lg | U | Fixació mecànica per plafons aïllants d'aglomerat de suro expandit, col·locats directament sobre la superfície suport. (material) | 3 | 0.2 | 0.600 |
| mo054 | h | Oficial 1ª muntador d'aïllaments. (mà d'obra) | 0.131 | 29.34 | 3.844 |
| mo101 | h | Ajudant muntador d'aïllaments. (mà d'obra) | 0.131 | 25.28 | 3.312 |
| % | % | Costos directes complementaris | 2 % | 18.540 | 0.371 |
|  |  | Costos directes |  |  | 18.911 |

Residus:
- col·locació: mt16acs010la; factor de residu 0.045863

## Recursos

**mt16acs010la** m² Panell d'aglomerat de suro expandit
Dades tècniques: Cost energètic 196.646 MJ; Emissió de CO2 -4.825 kg; Codi LER 17 06 04; Massa de l'element 2.875 kg; Volum 0.004792 m3
Residus:
- embalatge: re170203 Plàstic. (component de residu); rendiment 0.025 kg; Codi LER 17 02 03; Massa de l'element 1 kg; Volum 0.001667 m3

**mt16aaa020lg** U Fixació mecànica per plafons aïllants d'aglomerat de suro expandit, col·locats directament sobre la superfície suport
Dades tècniques: Cost energètic 0.233 MJ; Emissió de CO2 0.071 kg
Residus:
- embalatge: re150101 Envasos de paper i cartró. (component de residu); rendiment 0.072 kg; Codi LER 15 01 01; Massa de l'element 1 kg; Volum 0.001333 m3
