# Peces especials per a coberta inclinada de plaques asfàltiques

- Propietat de l'arxiu: CYPE Ingenieros S.A.
- Format: FIEBDC-3/2016
- Programa: Generador de preus de la construcció. CYPE Ingenieros, S.A.
- Data: 13/12/2023
- Divisa: EUR
- Costos indirectes: 3 %
- IVA: 21 %

## Q Cobertes

### QU Components de cobertes inclinades y curvas

#### QUA De plaques asfàltiques

**QUA012** U Peces especials per a coberta inclinada de plaques asfàltiques.
Placa translúcida de polièster, de perfil ondulat, de 95x200 cm, per a coberta inclinada, amb una pendent major del 10%. Inclús accessoris de fixació de les peces a les plaques.
Inclou: Replanteig i col·locació de les peces especials sobre les plaques de coberta. Fixació de les peces a les plaques.
Criteri d'amidament de projecte: Nombre d'unitats previstes, segons documentació gràfica de Projecte.
Criteri de mesura d'obra: Es mesurarà el nombre d'unitats realment executades segons especificacions de Projecte.

| Codi | Ut | Descripció | Rendiment | Preu | Import |
|---|---|---|---|---|---|
| mt13lpo180a | U | Placa translúcida de polièster, de perfil ondulat, de 95x200 cm, per a coberta de plaques asfàltiques. (material) | 1 | 27.43 | 27.430 |
| mt13lpo033a | U | Clau, per fixació sobre suport de formigó. (material) | 29 | 0.1 | 2.900 |
| mo051 | h | Oficial 1ª muntador de tancaments industrials. (mà d'obra) | 0.59 | 28.39 | 16.750 |
| mo098 | h | Ajudant muntador de tancaments industrials. (mà d'obra) | 0.262 | 24.46 | 6.409 |
| % | % | Costos directes complementaris | 2 % | 53.489 | 1.070 |
|  |  | Costos directes |  |  | 54.559 |
