# Cobertura de xapa perfilada d'acer

- Propietat de l'arxiu: CYPE Ingenieros S.A.
- Format: FIEBDC-3/2016
- Programa: Generador de preus de la construcció. CYPE Ingenieros, S.A.
- Data: 26/10/2023
- Divisa: EUR
- Costos indirectes: 3 %
- IVA: 21 %

## Q Cobertes

### QU Components de cobertes inclinades

#### QUM De xapes d'acer i panells sandvitx

**QUM010** m² Cobertura de xapa perfilada d'acer.
Cobertura de xapa perfilada trapezoidal d'acer prelacat, espessor 0,6 mm, 32 mm d'altura de perfil i 200 mm d'intereix, col·locada amb un cavalcament de la xapa superior de 250 mm i un cavalcament lateral d'un trapezi i fixada mecànicament sobre entramat lleuger metàl·lic, a coberta inclinada, amb una pendent major del 5%. Inclús accessoris de fixació de les xapes.
Criteri de valoració econòmica: El preu no inclou la superfície suport ni els punts singulars i les peces especials de la cobertura.
Inclou: Neteja de la superfície suport. Replanteig de les xapes per faldó. Tall, preparació i col·locació de les xapes. Fixació mecànica de les xapes.
Criteri d'amidament de projecte: Superfície mesurada en veritable magnitud, segons documentació gràfica de Projecte.
Criteri de mesura d'obra: Es mesurarà, en veritable magnitud, la superfície realment executada segons especificacions de Projecte.

| Codi | Ut | Descripció | Rendiment | Preu | Import |
|---|---|---|---|---|---|
| mt13cap010bn | m² | Xapa perfilada trapezoidal d'acer prelacat, espessor 0,6 mm, 32 mm d'altura de perfil i 200 mm d'intereix. (material) | 1.06 | 8.54 | 9.052 |
| mt13cap030b | U | Kit d'accessoris de fixació, per a xapes perfilades, en cobertes inclinades. (material) | 1 | 19.4 | 19.400 |
| mo051 | h | Oficial 1ª muntador de tancaments industrials. (mà d'obra) | 0.328 | 28.39 | 9.312 |
| mo098 | h | Ajudant muntador de tancaments industrials. (mà d'obra) | 0.164 | 24.46 | 4.011 |
| % | % | Costos directes complementaris | 2 % | 41.775 | 0.836 |
|  |  | Costos directes |  |  | 42.611 |

Residus:
- col·locació: mt13cap010bn Xapa perfilada trapezoidal d'acer prelacat, espessor 0,6 mm, 32 mm d'altura de perfil i 200 mm d'intereix; factor de residu 0.0185533

## Recursos

**mt13cap010bn** m² Xapa perfilada trapezoidal d'acer prelacat, espessor 0,6 mm, 32 mm d'altura de perfil i 200 mm d'intereix
Dades tècniques: Cost energètic 193.218 MJ; Emissió de CO2 17.622 kg; Codi LER 17 04 05; Massa de l'element 6 kg; Volum 0.002857 m3
Residus:
- embalatge: re170203 Plàstic. (component de residu); rendiment 0.021 kg; Codi LER 17 02 03; Massa de l'element 1 kg; Volum 0.001667 m3
