# Cobertura de plaques de policarbonat cel·lular "ONDULINE"

- Propietat de l'arxiu: CYPE Ingenieros S.A.
- Format: FIEBDC-3/2016
- Programa: Generador de preus de la construcció. CYPE Ingenieros, S.A.
- Data: 17/06/2024
- Divisa: EUR
- Costos indirectes: 3 %
- IVA: 21 %

## Q Cobertes

### QU Components de cobertes inclinades i corbes

#### QUP De plaques de policarbonat

**QUP023** m² Cobertura de plaques de policarbonat cel·lular "ONDULINE".
Cobertura de plaques translúcides de policarbonat cel·lular, de perfil gran ona, PC Celular Ondulado "ONDULINE", de 6 mm d'espessor, amb una transmissió de lluminositat del 90%, col·locades amb un cavalcament de la placa superior de 140 mm i un cavalcament lateral de mitja ona i fixades mecànicament sobre entramat lleuger metàl·lic o de fusta, a coberta inclinada, amb una pendent major del 10%. Inclús accessoris de fixació de les plaques.
Criteri de valoració econòmica: El preu no inclou la superfície suport ni la resolució de punts singulars.
Inclou: Replanteig de les plaques per faldó. Col·locació de les peces per a recolzament de les plaques. Tall, preparació i col·locació de les plaques. Fixación mecànic de les plaques.
Criteri d'amidament de projecte: Superfície mesurada en veritable magnitud, segons documentació gràfica de Projecte.
Criteri de mesura d'obra: Es mesurarà, en veritable magnitud, la superfície realment executada segons especificacions de Projecte.

| Codi | Ut | Descripció | Rendiment | Preu | Import |
|---|---|---|---|---|---|
| mt13lpo120d | m² | Placa translúcida de policarbonat cel·lular, de perfil gran ona, PC Celular Ondulado "ONDULINE", de 6 mm d'espessor, amb una transmissió de lluminositat del 90% i amb tractament als rajos UV en la seva cara exterior. (material) | 1.05 | 40.12 | 42.126 |
| mt13lpo140q | U | Kit d'accessoris de fixació "ONDULINE", per a plaques de policarbonat cel·lular, en cobertes inclinades, format per peces de polipropilè per a recolzament de placa de perfil gran ona, amb el mateix perfil de l'ona, peces d'acer inoxidable amb volandera d'EPDM per a col·locar sobre la part superior de la placa i assegurar l'estanquitat de la fixació i cargols autoroscants. (material) | 0.2 | 35.28 | 7.056 |
| mo051 | h | Oficial 1ª muntador de tancaments industrials. (mà d'obra) | 0.118 | 29.34 | 3.462 |
| mo098 | h | Ajudant muntador de tancaments industrials. (mà d'obra) | 0.118 | 25.28 | 2.983 |
| % | % | Costos directes complementaris | 2 % | 55.627 | 1.113 |
|  |  | Costos directes |  |  | 56.740 |

## Recursos

**mt13lpo120d** m² Placa translúcida de policarbonat cel·lular
Dades tècniques: Cost energètic 197.102 MJ; Emissió de CO2 13.536 kg
Residus:
- embalatge: re150101 Envasos de paper i cartró. (component de residu); rendiment 0.06 kg; Codi LER 15 01 01; Massa de l'element 1 kg; Volum 0.001333 m3
