# Cobertura de plaques de policarbonat cel·lular "ACH"

- Propietat de l'arxiu: CYPE Ingenieros S.A.
- Format: FIEBDC-3/2016
- Programa: Generador de preus de la construcció. CYPE Ingenieros, S.A.
- Data: 17/06/2024
- Divisa: EUR
- Costos indirectes: 3 %
- IVA: 21 %

## Q Cobertes

### QU Components de cobertes inclinades i corbes

#### QUP De plaques de policarbonat

**QUP025** m² Cobertura de plaques de policarbonat cel·lular "ACH".
Cobertura de plaques translúcides planes de policarbonat cel·lular, ACH 10/600 "ACH", de 8 mm d'espessor, col·locades a pressió, a coberta inclinada, amb una pendent major del 5%. Inclús accessoris de fixació de les plaques.
Criteri de valoració econòmica: El preu no inclou la superfície suport ni la resolució de punts singulars.
Inclou: Replanteig de les plaques per faldó. Col·locació de les peces per a recolzament de les plaques. Tall, preparació i col·locació a pressió de les plaques.
Criteri d'amidament de projecte: Superfície mesurada en veritable magnitud, segons documentació gràfica de Projecte.
Criteri de mesura d'obra: Es mesurarà, en veritable magnitud, la superfície realment executada segons especificacions de Projecte.

| Codi | Ut | Descripció | Rendiment | Preu | Import |
|---|---|---|---|---|---|
| mt13lpa010a | m² | Placa translúcida plana de policarbonat cel·lular, ACH 10/600 "ACH", de 8 mm d'espessor i 600 mm d'amplada, conductivitat tèrmica 2,6 W/(mK), Euroclasse B-s1, d0 de reacció al foc, segons UNE-EN 13501-1, proporcionant un aïllament acústic de 18 dB i amb tractament als rajos UV en la seva cara exterior. (material) | 1 | 33.1 | 33.100 |
| mt13lpa110d | U | Kit d'accessoris de fixació "ACH", per a plaques de policarbonat cel·lular, en cobertes inclinades. (material) | 0.2 | 30 | 6.000 |
| mo051 | h | Oficial 1ª muntador de tancaments industrials. (mà d'obra) | 0.144 | 29.34 | 4.225 |
| mo098 | h | Ajudant muntador de tancaments industrials. (mà d'obra) | 0.144 | 25.28 | 3.640 |
| % | % | Costos directes complementaris | 2 % | 46.965 | 0.939 |
|  |  | Costos directes |  |  | 47.904 |
