# Xapat amb plaquetes de pedra natural fixades amb morter, "sistema tradicional"

- Propietat de l'arxiu: CYPE Ingenieros S.A.
- Format: FIEBDC-3/2016
- Programa: Generador de preus de la construcció. CYPE Ingenieros, S.A.
- Data: 13/12/2023
- Divisa: EUR
- Costos indirectes: 3 %
- IVA: 21 %

## R Revestiments i extradossats

### RA De peces rígides en paraments verticals

#### RAP De pedra natural

**RAP005** m² Xapat amb plaquetes de pedra natural fixades amb morter, "sistema tradicional".
Xapat en parament vertical, fins a 3 m d'altura, amb plaquetes calibrades i bisellades de marbre Blanc Macael, acabat polit, de 30,5x30,5x1 cm, rebut amb morter de ciment M-5 estès sobre tota la cara posterior de la peça i ajustat a punta de paleta, reblen amb el mateix morter els buits que poguessin quedar; tot allò prèvia preparació del parament suport amb un esquitxat amb morter de ciment fluït. Rejuntat amb morter de juntes especial per a revestiments de pedra natural. Inclús caixes en mur, talls, biaix de cartabó, juntes i peces especials.
Inclou: Neteja i humectació del parament a revestir. Col·locació i aplomat de mires de referència. Estesa de fils entre mires. Preparació de la pedra natural, esquitxant-la amb beurada de ciment i sorra per la cara interior. Col·locació de les llosetes. Comprovació de l'aplomat, nivell i alineació de la filada de plaquetes. Rejuntat. Neteja final del parament.
Criteri d'amidament de projecte: Superfície mesurada segons documentació gràfica de Projecte, deduint els buits de superfície major de 1 m², afegint a canvi la superfície de la part interior del buit, corresponent al desenvolupament de brancals i llindes. No s'ha incrementat l'amidament per trencaments i retallades, ja que en la descomposició s'ha considerat un 5% més de peces.
Criteri de mesura d'obra: Es mesurarà la superfície realment executada segons especificacions de Projecte, deduint els buits de superfície major de 1 m², afegint a canvi la superfície de la part interior del buit, corresponent al desenvolupament de brancals i llindes.

| Codi | Ut | Descripció | Rendiment | Preu | Import |
|---|---|---|---|---|---|
| mt19pmn010a | m² | Plaqueta polida, calibrada i bisellada de marbre nacional, Blanc Macael, 30,5x30,5x1 cm, segons UNE-EN 12057. (material) | 1.05 | 49.28 | 51.744 |
| mt09mor010c | m³ | Morter de ciment CEM II/B-P 32,5 N tipus M-5, confeccionat en obra con 250 kg/m³ de ciment i una proporció en volum 1/6. (material) | 0.025 | 115.3 | 2.883 |
| mt09mcr220 | kg | Morter de rejuntat per a revestiments, interiors o exteriors, de pedra natural, polida o per a polir, compost de ciment, àrids a força de pols de marbre, pigments resistents als àlcalis i additius especials. (material) | 0.15 | 1.8 | 0.270 |
| mo022 | h | Oficial 1ª col·locador de pedra natural. (mà d'obra) | 1.065 | 27.5 | 29.288 |
| mo060 | h | Ajudant col·locador de pedra natural. (mà d'obra) | 1.065 | 24.46 | 26.050 |
| % | % | Costos directes complementaris | 2 % | 110.235 | 2.205 |
|  |  | Costos directes |  |  | 112.440 |

Residus:
- col·locació: mt19pmn010a Plaqueta polida, calibrada i bisellada de marbre nacional, Blanc Macael, 30,5x30,5x1 cm, segons UNE-EN 12057; factor de residu 0.0280767
- col·locació: mt09mor010c Morter de ciment CEM II/B-P 32,5 N tipus M-5, confeccionat en obra con 250 kg/m³ de ciment i una proporció en volum 1/6; factor de residu 0.0036
- col·locació: mt09mcr220; factor de residu 0.07

## Recursos

**mt19pmn010a** m² Plaqueta polida, calibrada i bisellada de marbre nacional, Blanc Macael, 30,5x30,5x1 cm, segons UNE-EN 12057
Dades tècniques: Cost energètic 66.721 MJ; Emissió de CO2 2.209 kg; Codi LER 01 04 13; Massa de l'element 27 kg; Volum 0.018 m3
Residus:
- embalatge: re170201 Fusta. (component de residu); rendiment 0.033 kg; Codi LER 17 02 01; Massa de l'element 1 kg; Volum 0.000909 m3
- embalatge: re170203 Plàstic. (component de residu); rendiment 0.023 kg; Codi LER 17 02 03; Massa de l'element 1 kg; Volum 0.001667 m3

**mt09mor010c** m³ Morter de ciment CEM II/B-P 32,5 N tipus M-5, confeccionat en obra con 250 kg/m³ de ciment i una proporció en volum 1/6
Dades tècniques: Cost energètic 3724.000 MJ; Emissió de CO2 323.000 kg; Codi LER 17 01 01; Massa de l'element 1900 kg; Volum 1.266667 m3

**mt09mcr220** kg Morter de rejuntat per a revestiments
Dades tècniques: Cost energètic 7.725 MJ; Emissió de CO2 0.576 kg; Codi LER 17 09 04; Massa de l'element 1 kg; Volum 0.000667 m3
Residus:
- embalatge: re150101 Envasos de paper i cartró. (component de residu); rendiment 0.02 kg; Codi LER 15 01 01; Massa de l'element 1 kg; Volum 0.001333 m3
- embalatge: re170201 Fusta; rendiment 0.005 kg
- embalatge: re170203 Plàstic; rendiment 0.008 kg
