# Revestiment mural amb planxa d'alumini

- Propietat de l'arxiu: CYPE Ingenieros S.A.
- Format: FIEBDC-3/2016
- Programa: Generador de preus de la construcció. CYPE Ingenieros, S.A.
- Data: 21/10/2022
- Divisa: EUR
- Costos indirectes: 3 %
- IVA: 21 %

## R Revestiments i extradossats

### RD Decoratius

#### RDE Metàl·lics

**RDE020** m² Revestiment mural amb planxa d'alumini.
Revestiment decoratiu de paraments interiors amb planxa d'alumini lacat imitació fusta, de 1 mm d'espessor, tallada a mida, fixació amb cargols d'acer galvanitzat a una estructura metàl·lica de perfils de planxa d'acer galvanitzat, de 85 mm d'amplada, ancorada al parament vertical cada 600 mm, amb ancoratges mecànics amb tac de niló i cargol d'acer galvanitzat, de cap aixamfranat.
Inclou: Neteja i preparació de la superfície suport. Replanteig. Fixació dels perfils sobre el parament. Tall i preparació del revestiment. Col·locació i fixació del revestiment. Resolució de trobades i punts singulars.
Criteri d'amidament de projecte: Superfície mesurada segons documentació gràfica de Projecte, deduint els buits de superfície major de 2 m².
Criteri de mesura d'obra: Es mesurarà la superfície realment executada segons especificacions de Projecte, deduint els buits de superfície major de 2 m².

| Codi | Ut | Descripció | Rendiment | Preu | Import |
|---|---|---|---|---|---|
| mt29pme030a | m | Perfil de planxa d'acer galvanitzat, de 85 mm d'amplada. (material) | 1.66 | 0.99 | 1.643 |
| mt26aaa033a | U | Ancoratge mecànic amb tac de niló i cargol d'acer galvanitzat, de cap aixamfranat. (material) | 12 | 0.29 | 3.480 |
| mt29pme020Ma | m² | Planxa d'alumini lacat imitació fusta, de 1 mm d'espessor, tallada a mida, per a revestiment de paraments verticals interiors. (material) | 1.05 | 19.34 | 20.307 |
| mt29pme040a | U | Cargol d'acer galvanitzat. (material) | 9.33 | 0.02 | 0.187 |
| mo018 | h | Oficial 1ª serraller. (mà d'obra) | 0.37 | 25.97 | 9.609 |
| mo059 | h | Ajudant serraller. (mà d'obra) | 0.37 | 22.81 | 8.440 |
| % | % | Costos directes complementaris | 2 % | 43.666 | 0.873 |
|  |  | Costos directes |  |  | 44.539 |

Residus:
- col·locació: mt29pme030a Perfil de planxa d'acer galvanitzat, de 85 mm d'amplada; factor de residu 0.0375
- col·locació: mt29pme020Ma; factor de residu 0.024
- col·locació: mt29pme040a Cargol d'acer galvanitzat; factor de residu 0.05

## Recursos

**mt29pme030a** m Perfil de planxa d'acer galvanitzat, de 85 mm d'amplada
Dades tècniques: Cost energètic 17.050 MJ; Emissió de CO2 1.714 kg; Codi LER 17 04 05; Massa de l'element 0.66 kg; Volum 0.000314 m3
Residus:
- embalatge: re170203 Plàstic. (component de residu); rendiment 0.005 kg; Codi LER 17 02 03; Massa de l'element 1 kg; Volum 0.001667 m3

**mt29pme020Ma** m² Planxa d'alumini lacat imitació fusta
Dades tècniques: Cost energètic 298.051 MJ; Emissió de CO2 21.274 kg; Codi LER 17 04 02; Massa de l'element 2.7 kg; Volum 0.0018 m3
Residus:
- embalatge: re170203 Plàstic; rendiment 0.022 kg

**mt29pme040a** U Cargol d'acer galvanitzat
Dades tècniques: Cost energètic 2.155 MJ; Emissió de CO2 0.099 kg; Codi LER 17 02 01; Massa de l'element 0.0066 kg; Volum 0.000006 m3
Residus:
- embalatge: re170203 Plàstic; rendiment 0.02 kg
