# Revestiment mural amb xapa d'acer inoxidable

- Propietat de l'arxiu: CYPE Ingenieros S.A.
- Format: FIEBDC-3/2016
- Programa: Generador de preus de la construcció. CYPE Ingenieros, S.A.
- Data: 17/06/2024
- Divisa: EUR
- Costos indirectes: 3 %
- IVA: 21 %

## R Revestiments i extradossats

### RD Decoratius

#### RDE Metàl·lics

**RDE010** m² Revestiment mural amb xapa d'acer inoxidable.
Revestiment mural amb xapa d'acer inoxidable AISI 304, de 0,6 mm d'espessor, acabat mat. Fixació a la superfície suport amb cargols d'acer inoxidable mitjançant el sistema de fixació oculta. Col·locació en obra: amb cargols d'acer galvanitzat sobre subestructura suport formada per perfils omega d'acer galvanitzat, de 85 mm d'amplada, amb una separació de 600 mm. Inclús ancoratges mecànics per a la fixació de la subestructura suport.
Inclou: Neteja i preparació de la superfície suport. Replanteig. Fixació dels perfils sobre el parament. Tall i preparació del revestiment. Col·locació i fixació del revestiment. Resolució de trobades i punts singulars.
Criteri d'amidament de projecte: Superfície mesurada segons documentació gràfica de Projecte, deduint els buits de superfície major de 2 m².
Criteri de mesura d'obra: Es mesurarà la superfície realment executada segons especificacions de Projecte, deduint els buits de superfície major de 2 m².

| Codi | Ut | Descripció | Rendiment | Preu | Import |
|---|---|---|---|---|---|
| mt29pme030a | m | Perfil omega d'acer galvanitzat, de 85 mm d'amplada. (material) | 1.66 | 1.99 | 3.303 |
| mt26aaa033a | U | Ancoratge mecànic amb tac de niló i cargol d'acer galvanitzat, de cap aixamfranat. (material) | 12 | 0.29 | 3.480 |
| mt29pme010a | m² | Xapa d'acer inoxidable AISI 304, de 0,6 mm d'espessor, acabat mat. Fixació a la superfície suport amb cargols d'acer inoxidable mitjançant el sistema de fixació oculta, per a revestiment de paraments verticals interiors. Inclús perfileria oculta amb cargols d'acer inoxidable per a la unió de les xapes entre si. (material) | 1.05 | 59.7 | 62.685 |
| mt29pme040a | U | Cargol d'acer galvanitzat. (material) | 9.33 | 0.32 | 2.986 |
| mo018 | h | Oficial 1ª serraller. (mà d'obra) | 0.356 | 28.86 | 10.274 |
| mo059 | h | Ajudant serraller. (mà d'obra) | 0.356 | 25.36 | 9.028 |
| % | % | Costos directes complementaris | 2 % | 91.756 | 1.835 |
|  |  | Costos directes |  |  | 93.591 |

Residus:
- col·locació: mt29pme030a Perfil omega d'acer galvanitzat, de 85 mm d'amplada; factor de residu 0.0160606
- col·locació: mt26aaa033a Ancoratge mecànic amb tac de niló i cargol d'acer galvanitzat, de cap aixamfranat; factor de residu 0.00430435
- col·locació: mt29pme010a; factor de residu 0.0045
- col·locació: mt29pme040a Cargol d'acer galvanitzat; factor de residu 0.0125758

## Recursos

**mt29pme030a** m Perfil omega d'acer galvanitzat, de 85 mm d'amplada
Dades tècniques: Cost energètic 17.109 MJ; Emissió de CO2 1.717 kg; Codi LER 17 04 05; Massa de l'element 0.66 kg; Volum 0.000314 m3
Residus:
- embalatge: re170203 Plàstic. (component de residu); rendiment 0.006 kg; Codi LER 17 02 03; Massa de l'element 1 kg; Volum 0.001667 m3

**mt26aaa033a** U Ancoratge mecànic amb tac de niló i cargol d'acer galvanitzat, de cap aixamfranat
Dades tècniques: Cost energètic 1.599 MJ; Emissió de CO2 0.133 kg; Codi LER 17 04 05; Massa de l'element 0.046 kg; Volum 0.000022 m3
Residus:
- embalatge: re150101 Envasos de paper i cartró. (component de residu); rendiment 0.001 kg; Codi LER 15 01 01; Massa de l'element 1 kg; Volum 0.001333 m3

**mt29pme010a** m² Xapa d'acer inoxidable AISI 304
Dades tècniques: Cost energètic 228.819 MJ; Emissió de CO2 33.334 kg; Codi LER 17 04 05; Massa de l'element 4.74 kg; Volum 0.002257 m3
Residus:
- embalatge: re170203 Plàstic; rendiment 0.032 kg

**mt29pme040a** U Cargol d'acer galvanitzat
Dades tècniques: Cost energètic 2.155 MJ; Emissió de CO2 0.099 kg; Codi LER 17 02 01; Massa de l'element 0.0066 kg; Volum 0.000006 m3
Residus:
- embalatge: re170203 Plàstic; rendiment 0.02 kg
