# Revestiment tèrmic i acústic amb morter lleuger de calç i granulats de suro, sobre parament interior

- Propietat de l'arxiu: CYPE Ingenieros S.A.
- Format: FIEBDC-3/2016
- Programa: Generador de preus de la construcció. CYPE Ingenieros, S.A.
- Data: 30/07/2024
- Divisa: EUR
- Costos indirectes: 3 %
- IVA: 21 %

## R Revestiments i extradossats

### RK Pintures, morters i revestiments per a aïllament tèrmic i acústic

#### RKG Morters de calç i granulats de suro

**RKG010** m² Revestiment tèrmic i acústic amb morter lleuger de calç i granulats de suro, sobre parament interior.
Revestiment tèrmic i acústic amb morter lleuger, tipus LW CSII W0, segons UNE-EN 998-1, color gris, compost per calç hidràulica natural, tipus NHL 3,5, segons UNE-EN 459-1, granulats de suro de granulometria compresa entre 0 i 3 mm, fum de sílice, perlita i pedra tosca, armat i reforçat amb malla de fibra de vidre, aplicat en capes successives, de 20 mm de gruix total, a bona vista, aplicat manualment, sobre parament interior de fàbrica ceràmica, vertical, de fins 3 m d'altura. Inclús cantoneres d'alumini per a la formació d'arestes.
Criteri de valoració econòmica: El preu inclou la protecció dels elements de l'entorn que puguin veure's afectats durant els treballs i la resolució de punts singulars.
Inclou: Preparació de la superfície suport. Especejament de panys de treball. Preparació del morter. Aplicació del morter. Realització de juntes i punts singulars. Cura del morter.
Criteri d'amidament de projecte: Superfície mesurada segons documentació gràfica de Projecte, deduint el 50% dels buits entre 2 i 4 m² i el 100% dels buits majors de 4 m², afegint a canvi, en aquests últims, la superfície de la part interior del buit, corresponent al desenvolupament de brancals i llindes. En els buits que no es dedueixin, o que es dedueixin parcialment, estan inclosos els treballs de realitzar la superfície interior del buit.
Criteri de mesura d'obra: Es mesurarà la superfície realment executada segons especificacions de Projecte, deduint el 50% dels buits entre 2 i 4 m² i el 100% dels buits majors de 4 m², afegint a canvi, en aquests últims, la superfície de la part interior del buit, corresponent al desenvolupament de brancals i llindes. En els buits que no es dedueixin, o que es dedueixin parcialment, estan inclosos els treballs de realitzar la superfície interior del buit.

| Codi | Ut | Descripció | Rendiment | Preu | Import |
|---|---|---|---|---|---|
| mt28mds010a | kg | Morter lleuger, tipus LW CSII W0, segons UNE-EN 998-1, per a ús en interiors o en exteriors, color gris, compost per calç hidràulica natural, tipus NHL 3,5, segons UNE-EN 459-1, granulats de suro de granulometria compresa entre 0 i 3 mm, fum de sílice, perlita i pedra tosca; conductivitat tèrmica 0,037 W/(mK), Euroclasse A1 de reacció al foc, segons UNE-EN 13501-1, densitat 250 kg/m³. (material) | 5.2 | 4.37 | 22.724 |
| mt08aaa010a | m³ | Aigua. (material) | 0.001 | 1.5 | 0.002 |
| mt28mds001a | m² | Malla de fibra de vidre, de 10x20 mm de llum de malla, de 140 g/m² de massa superficial, 0,68 mm de gruix i de 1x50 m, per armar morters. (material) | 1.05 | 2.61 | 2.741 |
| mt28mon030 | m | Rivet de PVC. (material) | 0.75 | 0.35 | 0.263 |
| mt28vye040a | m | Cantoneres d'alumini, de 5 mm d'espessor i 25 mm de desenvolupament, per a la protecció d'arestes. (material) | 0.2 | 2.06 | 0.412 |
| mo039 | h | Oficial 1ª revocador. (mà d'obra) | 0.596 | 28.42 | 16.938 |
| mo111 | h | Peó especialitzat revocador. (mà d'obra) | 0.361 | 25.02 | 9.032 |
| % | % | Costos directes complementaris | 2 % | 52.112 | 1.042 |
|  |  | Costos directes |  |  | 53.154 |

Residus:
- col·locació: mt28mds010a; factor de residu 0.0066
- col·locació: mt28mds001a; factor de residu 0.055
- col·locació: mt28mon030 Rivet de PVC; factor de residu 0.08

## Recursos

**mt28mds010a** kg Morter lleuger, tipus LW CSII W0
Dades tècniques: Cost energètic 19.848 MJ; Emissió de CO2 0.912 kg; Codi LER 17 01 01; Massa de l'element 1 kg; Volum 0.000667 m3
Residus:
- embalatge: re150101 Envasos de paper i cartró. (component de residu); rendiment 0.014 kg; Codi LER 15 01 01; Massa de l'element 1 kg; Volum 0.001333 m3

**mt08aaa010a** m³ Aigua
Dades tècniques: Cost energètic 60.000 MJ; Emissió de CO2 30.000 kg

**mt28mds001a** m² Malla de fibra de vidre
Dades tècniques: Cost energètic 12.107 MJ; Emissió de CO2 0.596 kg; Codi LER 17 02 03; Massa de l'element 0.14 kg; Volum 0.000233 m3
Residus:
- embalatge: re170203 Plàstic. (component de residu); rendiment 0.024 kg; Codi LER 17 02 03; Massa de l'element 1 kg; Volum 0.001667 m3

**mt28mon030** m Rivet de PVC
Dades tècniques: Cost energètic 12.316 MJ; Emissió de CO2 0.035 kg; Codi LER 17 02 03; Massa de l'element 0.07 kg; Volum 0.000117 m3
Residus:
- embalatge: re150101 Envasos de paper i cartró; rendiment 0.018 kg
- embalatge: re170201 Fusta. (component de residu); rendiment 0.052 kg; Codi LER 17 02 01; Massa de l'element 1 kg; Volum 0.000909 m3
- embalatge: re170203 Plàstic; rendiment 0.003 kg
