# Esmalt a l'aigua

- Propietat de l'arxiu: CYPE Ingenieros S.A.
- Format: FIEBDC-3/2016
- Programa: Generador de preus de la construcció. CYPE Ingenieros, S.A.
- Data: 13/12/2023
- Divisa: EUR
- Costos indirectes: 3 %
- IVA: 21 %

## R Revestiments i extradossats

### RM Pintures i tractaments sobre suport de fusta

#### RME Esmalts

**RME030** m² Esmalt a l'aigua.
Aplicació manual de dues mans d'esmalt a l'aigua a base de resines acríliques, sense diluir, (rendiment: 0,09 l/m² cada mà); prèvia aplicació d'una mà d'emprimació segelladora, a base de resines acríliques en dispersió aquosa i pigments seleccionats, (rendiment: 0,1111 l/m²), sobre superfície de barana de fusta, en interiors. Inclús fregat amb paper de vidre.
Criteri de valoració econòmica: El preu inclou la protecció dels elements de l'entorn que puguin veure's afectats durant els treballs.
Inclou: Preparació i neteja de la superfície suport. Aplicació de la mà de fons. Aplicació successiva, amb intervals d'assecat, de les mans d'acabat.
Criteri d'amidament de projecte: Superfície mesurada segons documentació gràfica de Projecte, sense descomptar buits, considerant la superfície que tanquen, definida per les seves dimensions màximes, per una sola cara.
Criteri de mesura d'obra: Es mesurarà la superfície realment executada segons especificacions de Projecte, per una sola cara, considerant la superfície que tanquen, definida per les seves dimensions màximes.

| Codi | Ut | Descripció | Rendiment | Preu | Import |
|---|---|---|---|---|---|
| mt27plj020a | l | Emprimació segelladora per a interior, formulada amb resines acríliques en dispersió aquosa i pigments seleccionats, color blanc, per a aplicar amb brotxa, corró o pistola. (material) | 0.111 | 16.98 | 1.885 |
| mt27eaj010a | l | Esmalt a l'aigua per a interior, acabat brillant, a base de resines acríliques, color blanc, d'assecat ràpid, aplicat amb brotxa, corró o pistola. (material) | 0.18 | 22.41 | 4.034 |
| mo038 | h | Oficial 1ª pintor. (mà d'obra) | 0.435 | 27.5 | 11.963 |
| mo076 | h | Ajudant pintor. (mà d'obra) | 0.07 | 24.46 | 1.712 |
| % | % | Costos directes complementaris | 2 % | 19.594 | 0.392 |
|  |  | Costos directes |  |  | 19.986 |

Residus:
- col·locació: mt27plj020a; factor de residu 0.03
- col·locació: mt27eaj010a; factor de residu 0.0275

## Recursos

**mt27plj020a** l Emprimació segelladora per a interior
Dades tècniques: Cost energètic 102.951 MJ; Emissió de CO2 3.919 kg; Codi LER 17 09 04; Massa de l'element 1.36 kg; Volum 0.000907 m3
Residus:
- embalatge: re150104 Envasos metàl·lics. (component de residu); rendiment 0.064 kg; Codi LER 15 01 04; Massa de l'element 1 kg; Volum 0.001667 m3

**mt27eaj010a** l Esmalt a l'aigua per a interior
Dades tècniques: Cost energètic 54.853 MJ; Emissió de CO2 2.895 kg; Codi LER 08 01 11; Massa de l'element 1.23 kg; Volum 0.001367 m3
Residus:
- embalatge: re150104 Envasos metàl·lics; rendiment 0.057 kg
