# Esmalt sintètic per a fusta

- Propietat de l'arxiu: CYPE Ingenieros S.A.
- Format: FIEBDC-3/2016
- Programa: Generador de preus de la construcció. CYPE Ingenieros, S.A.
- Data: 17/06/2024
- Divisa: EUR
- Costos indirectes: 3 %
- IVA: 21 %

## R Revestiments i extradossats

### RM Pintures i tractaments sobre suport de fusta

#### RME Esmalts

**RME020** m² Esmalt sintètic per a fusta.
Aplicació manual de dues mans d'esmalt sintètic brillant per a interior, color blanc, diluïdes amb un 5% a 15% de diluent, (rendiment: 0,067 l/m² cada mà); prèvia aplicació d'una mà d'emprimació segelladora per a interior i exterior, formulada amb resines alcídiques i pigments seleccionats, color blanc, per a aplicar amb brotxa, corró o pistola, (rendiment: 0,113 l/m²), sobre superfície de baranes o passamans de fusta, en interiors.
Criteri de valoració econòmica: El preu inclou la protecció dels elements de l'entorn que puguin veure's afectats durant els treballs, però no inclou la preparació del suport.
Inclou: Aplicació d'una mà de fons. Aplicació de dues mans d'acabat.
Criteri d'amidament de projecte: Superfície mesurada segons documentació gràfica de Projecte, sense descomptar buits, considerant la superfície que tanquen, definida per les seves dimensions màximes, per una sola cara.
Criteri de mesura d'obra: Es mesurarà la superfície realment executada segons especificacions de Projecte, per una sola cara, considerant la superfície que tanquen, definida per les seves dimensions màximes.

| Codi | Ut | Descripció | Rendiment | Preu | Import |
|---|---|---|---|---|---|
| mt27plj010a | l | Emprimació segelladora per a interior i exterior, formulada amb resines alcídiques i pigments seleccionats, color blanc, per a aplicar amb brotxa, corró o pistola, amb un contingut de substàncies orgàniques volàtils (VOC) < 350 g/l, per a aplicar amb brotxa, corró o pistola. (material) | 0.113 | 15.71 | 1.775 |
| mt27ess120a | l | Esmalt sintètic brillant per a interior, a base de resines alcídiques i pigments, exempt de plom, color blanc, aplicat amb brotxa, corró o pistola, amb un contingut de substàncies orgàniques volàtils (VOC) < 300 g/l, Euroclasse B-s1, d0 de reacció al foc, segons UNE-EN 13501-1, per a aplicar amb brotxa, corró o pistola. (material) | 0.134 | 23.26 | 3.117 |
| mt27lni004 | l | Diluent, a base d'una mescla d'hidrocarburs alifàtics. (material) | 0.013 | 3.62 | 0.047 |
| mo038 | h | Oficial 1ª pintor. (mà d'obra) | 0.365 | 28.42 | 10.373 |
| mo076 | h | Ajudant pintor. (mà d'obra) | 0.07 | 25.28 | 1.770 |
| % | % | Costos directes complementaris | 2 % | 17.082 | 0.342 |
|  |  | Costos directes |  |  | 17.424 |

Residus:
- col·locació: mt27plj010a; factor de residu 0.03
- col·locació: mt27ess120a; factor de residu 0.0275

## Recursos

**mt27plj010a** l Emprimació segelladora per a interior i exterior
Dades tècniques: Cost energètic 105.769 MJ; Emissió de CO2 4.071 kg; Codi LER 17 09 04; Massa de l'element 1.36 kg; Volum 0.000907 m3
Residus:
- embalatge: re150104 Envasos metàl·lics. (component de residu); rendiment 0.064 kg; Codi LER 15 01 04; Massa de l'element 1 kg; Volum 0.001667 m3

**mt27ess120a** l Esmalt sintètic brillant per a interior
Dades tècniques: Cost energètic 49.114 MJ; Emissió de CO2 2.592 kg; Codi LER 08 01 11; Massa de l'element 1.1 kg; Volum 0.001222 m3
Residus:
- embalatge: re150104 Envasos metàl·lics; rendiment 0.057 kg
