# Emprimació antioxidant sobre canonada d'acer negre

- Propietat de l'arxiu: CYPE Ingenieros S.A.
- Format: FIEBDC-3/2016
- Programa: Generador de preus de la construcció. CYPE Ingenieros, S.A.
- Data: 17/06/2024
- Divisa: EUR
- Costos indirectes: 3 %
- IVA: 21 %

## R Revestiments i extradossats

### RN Pintures sobre suport metàl·lic

#### RNI Emprimacions

**RNI030** m Emprimació antioxidant sobre canonada d'acer negre.
Aplicació manual d'una mà d'emprimació sintètica antioxidant d'assecat ràpid, color gris, acabat mat, a base de resines alquídiques, pigments orgànics, pigments inorgànics, pigments antioxidants i dissolvent formulat a base d'una mescla d'hidrocarburs sobre canonada interior d'acer negre de 1" de diàmetre nominal interior.
Inclou: Preparació i neteja de la superfície suport. Aplicació de la mà d'emprimació.
Criteri d'amidament de projecte: Longitud mesurada segons documentació gràfica de Projecte.
Criteri de mesura d'obra: Es mesurarà la longitud realment executada segons especificacions de Projecte.

| Codi | Ut | Descripció | Rendiment | Preu | Import |
|---|---|---|---|---|---|
| mt27pfi203a | l | Emprimació sintètica antioxidant d'assecat ràpid, color gris, acabat mat, a base de resines alquídiques, pigments orgànics, pigments inorgànics, pigments antioxidants i dissolvent formulat a base d'una mescla d'hidrocarburs, d'alta resistència a la corrosió, per aplicar amb brotxa, corró o pistola sobre superfícies metàl·liques. (material) | 0.01 | 9.32 | 0.093 |
| mo038 | h | Oficial 1ª pintor. (mà d'obra) | 0.032 | 28.42 | 0.909 |
| mo076 | h | Ajudant pintor. (mà d'obra) | 0.014 | 25.28 | 0.354 |
| % | % | Costos directes complementaris | 2 % | 1.356 | 0.027 |
|  |  | Costos directes |  |  | 1.383 |
