# Pintura plàstica textura llisa

- Propietat de l'arxiu: CYPE INGENIEROS, S.A.
- Format: FIEBDC-3/2002
- Divisa: EUR
- Costos indirectes: 3.00 %
- IVA: 21.00 %

**RNP010** m² Pintura plàstica textura llisa, color blanc, acabat mat, sobre suport prelacat i/o pintat amb tota la superfície en bon estat, de metall, rentat a alta pressió amb aigua i una solució d'aigua i lleixiu al 10%, aclarit i assecat, aplicació de dues mans d'acabat amb pintura plàstica (rendiment: 0,25 l/m² cada mà).
Formació de la capa de pintura plàstica amb textura llisa, color blanc, acabat mat, sobre suport de metall, mitjançant l'aplicació de dues mans d'acabat amb pintura plàstica, a base de copolímers acrílics en dispersió aquosa, diòxid de titani, pigments estenedors seleccionats i pigments anticorrosius, exempta de plom i de cromats, amb un espessor mínim de pel·lícula seca de 240 microns per ma (rendiment: 0,25 l/m² cada mà). Inclús p/p de preparació del suport mitjançant rentat a alta pressió amb aigua i una solució d'aigua i lleixiu al 10%, aclarit i assecat.
Inclou: Preparació i neteja del suport. Aplicació de les mans d'acabat.
Criteri d'amidament de projecte: Superfície mesurada segons documentació gràfica de Projecte, amb el mateix criteri que el suport base.
Criteri de mesura d'obra: Es mesurarà la superfície realment executada segons especificacions de Projecte, amb el mateix criteri que el suport base.

| Codi | Ut | Descripció | Rendiment | Preu | Import |
|---|---|---|---|---|---|
| mt27pfj130a | l | Solució d'aigua i lleixiu al 10%. (material) | 0.300 | 5.00 | 1.50 |
| mt27pir090aa | l | Pintura plàstica a base de copolímers acrílics en dispersió aquosa, diòxid de titani, pigments estenedors seleccionats i pigments anticorrosius, exempta de plom i de cromats, color blanc, acabat mat, textura llisa, antifloridura i resistent als raigs UV, per a aplicar pistola. (material) | 0.500 | 14.07 | 7.04 |
| mq07ple010bg | U | Lloguer diari de cistell elevador de braç articulat, motor dièsel, de 16 m d'altura màxima de treball, inclús manteniment i assegurança de responsabilitat civil. (maquinària) | 0.012 | 120.60 | 1.45 |
| mo038 | h | Oficial 1ª pintor. (mà d'obra) | 0.217 | 23.78 | 5.16 |
| mo076 | h | Ajudant pintor. (mà d'obra) | 0.217 | 21.14 | 4.59 |
| % | % | Costos directes complementaris | 2 % | 19.74 | 0.39 |
|  |  | Costos directes |  |  | 20.13 |
