# Capa fina de morter autoanivellant de ciment, "GRUPO PUMA"

- Propietat de l'arxiu: CYPE Ingenieros S.A.
- Format: FIEBDC-3/2016
- Programa: Generador de preus de la construcció. CYPE Ingenieros, S.A.
- Data: 17/06/2024
- Divisa: EUR
- Costos indirectes: 3 %
- IVA: 21 %

## R Revestiments i extradossats

### RS Paviments

#### RSA Morters i pastes d'anivellació

**RSA023** m² Capa fina de morter autoanivellant de ciment, "GRUPO PUMA".
Capa fina de pasta anivelladora de terres Niveland 5 "GRUPO PUMA", CT - C20 - F6 segons UNE-EN 13813, de 2 mm d'espessor, aplicada mecànicament, per a la regularització i anivellació de la superfície suport interior de formigó o morter, prèvia aplicació d'emprimació a base de copolímers acrílics a emulsió aquosa, Paviland Primer R "GRUPO PUMA", preparada per rebre paviment ceràmic, de suro, de fusta, laminatge, flexible o tèxtil. Inclús banda de panell rígid de poliestirè expandit per a la preparació dels junts perimetrals de dilatació.
Criteri de valoració econòmica: El preu no inclou el suport de formigó ni el revestiment.
Inclou: Replanteig i marcat de nivells d'acabat. Preparació de les juntes perimetrals de dilatació. Aplicació de l'emprimació. Abocament i estesa de la mescla. Cura del morter.
Criteri d'amidament de projecte: Superfície mesurada segons documentació gràfica de Projecte.
Criteri de mesura d'obra: Es mesurarà la superfície realment executada segons especificacions de Projecte, sense deduir la superfície ocupada pels pilars situats dintre del seu perímetre.

| Codi | Ut | Descripció | Rendiment | Preu | Import |
|---|---|---|---|---|---|
| mt09mcp230a | l | Emprimació a base de copolímers acrílics a emulsió aquosa, Paviland Primer R "GRUPO PUMA", com pont d'unió. (material) | 0.15 | 8.65 | 1.298 |
| mt09mcp200j | kg | Pasta anivelladora de terres Niveland 5 "GRUPO PUMA", CT - C20 - F6 segons UNE-EN 13813, composta por ciments especials, àrids seleccionats i additius, per a espessors de 2 a 5 mm, utilitzada en anivellació de paviments. (material) | 3 | 0.78 | 2.340 |
| mt16pea020a | m² | Panell rígid de poliestirè expandit, segons UNE-EN 13163, mecanitzat lateral recte, de 10 mm d'espessor, resistència tèrmica 0,25 m²K/W, conductivitat tèrmica 0,036 W/(mK), per junta de dilatació. (material) | 0.1 | 0.92 | 0.092 |
| mq06pym020 | h | Mescladora-bombadora per morters autoanivellants. (maquinària) | 0.058 | 10.91 | 0.633 |
| mo031 | h | Oficial 1ª aplicador de morter autoanivellant. (mà d'obra) | 0.043 | 28.42 | 1.222 |
| mo069 | h | Ajudant aplicador de morter autoanivellant. (mà d'obra) | 0.071 | 25.28 | 1.795 |
| % | % | Costos directes complementaris | 2 % | 7.380 | 0.148 |
|  |  | Costos directes |  |  | 7.528 |

Residus:
- col·locació: mt09mcp230a Emprimació a base de copolímers acrílics a emulsió aquosa, Paviland Primer R "GRUPO PUMA", com pont d'unió; factor de residu 0.0432219
- col·locació: mt09mcp200j; factor de residu 0.0063
- col·locació: mt16pea020a; factor de residu 0.048

## Recursos

**mt09mcp230a** l Emprimació a base de copolímers acrílics a emulsió aquosa, Paviland Primer R "GRUPO PUMA", com pont d'unió
Dades tècniques: Cost energètic 79.532 MJ; Emissió de CO2 3.028 kg; Codi LER 17 09 04; Massa de l'element 1.05 kg; Volum 0.0007 m3
Residus:
- embalatge: re150104 Envasos metàl·lics. (component de residu); rendiment 0.054 kg; Codi LER 15 01 04; Massa de l'element 1 kg; Volum 0.001667 m3

**mt09mcp200j** kg Pasta anivelladora de terres Niveland 5 "GRUPO PUMA"
Dades tècniques: Cost energètic 2.394 MJ; Emissió de CO2 0.194 kg; Codi LER 17 01 01; Massa de l'element 1 kg; Volum 0.000667 m3
Residus:
- embalatge: re150101 Envasos de paper i cartró. (component de residu); rendiment 0.014 kg; Codi LER 15 01 01; Massa de l'element 1 kg; Volum 0.001333 m3
- embalatge: re170201 Fusta. (component de residu); rendiment 0.001 kg; Codi LER 17 02 01; Massa de l'element 1 kg; Volum 0.000909 m3
- embalatge: re170203 Plàstic. (component de residu); rendiment 0.003 kg; Codi LER 17 02 03; Massa de l'element 1 kg; Volum 0.001667 m3

**mt16pea020a** m² Panell rígid de poliestirè expandit
Dades tècniques: Cost energètic 29.913 MJ; Emissió de CO2 1.057 kg; Codi LER 17 06 04; Massa de l'element 0.3 kg; Volum 0.0005 m3
Residus:
- embalatge: re170203 Plàstic; rendiment 0.024 kg
