# Capa fina de morter autoanivellant de ciment, "DRIZORO"

- Propietat de l'arxiu: CYPE Ingenieros S.A.
- Format: FIEBDC-3/2016
- Programa: Generador de preus de la construcció. CYPE Ingenieros, S.A.
- Data: 17/06/2024
- Divisa: EUR
- Costos indirectes: 3 %
- IVA: 21 %

## R Revestiments i extradossats

### RS Paviments

#### RSA Morters i pastes d'anivellació

**RSA030** m² Capa fina de morter autoanivellant de ciment, "DRIZORO".
Capa fina de morter autoanivellant de ciment, Maxlevel Super, "DRIZORO", CT - C30 - F7 - A6, segons UNE-EN 13813, de 10 mm d'espessor, aplicada mecànicament, per a la regularització i anivellació de la superfície suport interior de formigó o morter, prèvia aplicació d'emprimació, Maxprimer Floor "DRIZORO", a base de resines acríliques en dispersió aquosa, preparada per rebre paviment ceràmic, de suro, de fusta, laminatge, flexible o tèxtil. Inclús banda de panell rígid de poliestirè expandit per a la preparació dels junts perimetrals de dilatació.
Criteri de valoració econòmica: El preu no inclou el suport de formigó ni el revestiment.
Inclou: Replanteig i marcat de nivells d'acabat. Preparació de les juntes perimetrals de dilatació. Aplicació de l'emprimació. Abocament i estesa de la mescla. Cura del morter.
Criteri d'amidament de projecte: Superfície mesurada segons documentació gràfica de Projecte.
Criteri de mesura d'obra: Es mesurarà la superfície realment executada segons especificacions de Projecte, sense deduir la superfície ocupada pels pilars situats dintre del seu perímetre.

| Codi | Ut | Descripció | Rendiment | Preu | Import |
|---|---|---|---|---|---|
| mt09bnd010a | l | Emprimació, Maxprimer Floor "DRIZORO", a base de resines acríliques en dispersió aquosa, per a l'adherència de morters autoanivellants a suports cimentosos. (material) | 0.125 | 7.3 | 0.913 |
| mt09bnd020a | kg | Morter autoanivellant de ciment, Maxlevel Super, "DRIZORO", CT - C30 - F7 - A6, segons UNE-EN 13813, amb resines, àrids seleccionats i fibres sintètiques, per a regularització i anivellació de paviments interiors de formigó. (material) | 16 | 1.7 | 27.200 |
| mt16pea020a | m² | Panell rígid de poliestirè expandit, segons UNE-EN 13163, mecanitzat lateral recte, de 10 mm d'espessor, resistència tèrmica 0,25 m²K/W, conductivitat tèrmica 0,036 W/(mK), per junta de dilatació. (material) | 0.1 | 0.92 | 0.092 |
| mq06pym020 | h | Mescladora-bombadora per morters autoanivellants. (maquinària) | 0.058 | 10.91 | 0.633 |
| mo031 | h | Oficial 1ª aplicador de morter autoanivellant. (mà d'obra) | 0.043 | 28.42 | 1.222 |
| mo069 | h | Ajudant aplicador de morter autoanivellant. (mà d'obra) | 0.071 | 25.28 | 1.795 |
| % | % | Costos directes complementaris | 2 % | 31.855 | 0.637 |
|  |  | Costos directes |  |  | 32.492 |

Residus:
- col·locació: mt09bnd010a; factor de residu 0.0506423
- col·locació: mt09bnd020a; factor de residu 0.0036
- col·locació: mt16pea020a; factor de residu 0.048

## Recursos

**mt09bnd010a** l Emprimació, Maxprimer Floor "DRIZORO"
Dades tècniques: Cost energètic 98.288 MJ; Emissió de CO2 3.740 kg; Codi LER 17 09 04; Massa de l'element 1.3 kg; Volum 0.000867 m3
Residus:
- embalatge: re150104 Envasos metàl·lics. (component de residu); rendiment 0.049 kg; Codi LER 15 01 04; Massa de l'element 1 kg; Volum 0.001667 m3

**mt09bnd020a** kg Morter autoanivellant de ciment
Dades tècniques: Cost energètic 0.650 MJ; Emissió de CO2 0.050 kg; Codi LER 17 01 01; Massa de l'element 1 kg; Volum 0.000667 m3

**mt16pea020a** m² Panell rígid de poliestirè expandit
Dades tècniques: Cost energètic 29.913 MJ; Emissió de CO2 1.057 kg; Codi LER 17 06 04; Massa de l'element 0.3 kg; Volum 0.0005 m3
Residus:
- embalatge: re170203 Plàstic. (component de residu); rendiment 0.024 kg; Codi LER 17 02 03; Massa de l'element 1 kg; Volum 0.001667 m3
