# Capa fina de morter autoanivellant de ciment, "HOLCIM"

- Propietat de l'arxiu: CYPE Ingenieros S.A.
- Format: FIEBDC-3/2016
- Programa: Generador de preus de la construcció. CYPE Ingenieros, S.A.
- Data: 17/06/2024
- Divisa: EUR
- Costos indirectes: 3 %
- IVA: 21 %

## R Revestiments i extradossats

### RS Paviments

#### RSA Morters i pastes d'anivellació

**RSA050** m² Capa fina de morter autoanivellant de ciment, "HOLCIM".
Capa fina de morter autoanivellant, Tector Nivel 10 F "HOLCIM", CT - C25 - F7 segons UNE-EN 13813, de 5 mm d'espessor, aplicada mecànicament, per a la regularització i anivellació de la superfície suport interior de formigó o morter, prèvia aplicació d'emprimació acrílica, reguladora de l'absorció, Tector Protector "HOLCIM", preparada per rebre paviment de suro, de fusta, laminatge, flexible o tèxtil. Inclús banda de panell rígid de poliestirè expandit per a la preparació dels junts perimetrals de dilatació.
Criteri de valoració econòmica: El preu no inclou el suport de formigó ni el revestiment.
Inclou: Replanteig i marcat de nivells d'acabat. Preparació de les juntes perimetrals de dilatació. Aplicació de l'emprimació. Abocament i estesa de la mescla. Cura del morter.
Criteri d'amidament de projecte: Superfície mesurada segons documentació gràfica de Projecte.
Criteri de mesura d'obra: Es mesurarà la superfície realment executada segons especificacions de Projecte, sense deduir la superfície ocupada pels pilars situats dintre del seu perímetre.

| Codi | Ut | Descripció | Rendiment | Preu | Import |
|---|---|---|---|---|---|
| mt09mal005c | l | Emprimació acrílica, reguladora de l'absorció, Tector Protector "HOLCIM". (material) | 0.15 | 9.62 | 1.443 |
| mt09mal050b | kg | Morter autoanivellant, Tector Nivel 10 F "HOLCIM", CT - C25 - F7 segons UNE-EN 13813, a base de ciment, resistència a compressió > 25.000 kN/m², per a espessors de 0,2 a 2 cm, utilitzat en anivellació de paviments. (material) | 10 | 1.05 | 10.500 |
| mt16pea020a | m² | Panell rígid de poliestirè expandit, segons UNE-EN 13163, mecanitzat lateral recte, de 10 mm d'espessor, resistència tèrmica 0,25 m²K/W, conductivitat tèrmica 0,036 W/(mK), per junta de dilatació. (material) | 0.1 | 0.92 | 0.092 |
| mq06pym020 | h | Mescladora-bombadora per morters autoanivellants. (maquinària) | 0.058 | 10.91 | 0.633 |
| mo031 | h | Oficial 1ª aplicador de morter autoanivellant. (mà d'obra) | 0.043 | 28.42 | 1.222 |
| mo069 | h | Ajudant aplicador de morter autoanivellant. (mà d'obra) | 0.071 | 25.28 | 1.795 |
| % | % | Costos directes complementaris | 2 % | 15.685 | 0.314 |
|  |  | Costos directes |  |  | 15.999 |

Residus:
- col·locació: mt09mal005c Emprimació acrílica, reguladora de l'absorció, Tector Protector "HOLCIM"; factor de residu 0.0378714
- col·locació: mt09mal050b; factor de residu 0.0072
- col·locació: mt16pea020a; factor de residu 0.048

## Recursos

**mt09mal005c** l Emprimació acrílica, reguladora de l'absorció, Tector Protector "HOLCIM"
Dades tècniques: Cost energètic 79.571 MJ; Emissió de CO2 3.030 kg; Codi LER 17 09 04; Massa de l'element 1.05 kg; Volum 0.0007 m3
Residus:
- embalatge: re150104 Envasos metàl·lics. (component de residu); rendiment 0.058 kg; Codi LER 15 01 04; Massa de l'element 1 kg; Volum 0.001667 m3

**mt09mal050b** kg Morter autoanivellant
Dades tècniques: Cost energètic 0.650 MJ; Emissió de CO2 0.050 kg; Codi LER 17 01 01; Massa de l'element 1 kg; Volum 0.000667 m3

**mt16pea020a** m² Panell rígid de poliestirè expandit
Dades tècniques: Cost energètic 29.913 MJ; Emissió de CO2 1.057 kg; Codi LER 17 06 04; Massa de l'element 0.3 kg; Volum 0.0005 m3
Residus:
- embalatge: re170203 Plàstic. (component de residu); rendiment 0.024 kg; Codi LER 17 02 03; Massa de l'element 1 kg; Volum 0.001667 m3
