# Estora metàl·lica

- Propietat de l'arxiu: CYPE Ingenieros S.A.
- Format: FIEBDC-3/2016
- Programa: Generador de preus de la construcció. CYPE Ingenieros, S.A.
- Data: 13/12/2023
- Divisa: EUR
- Costos indirectes: 3 %
- IVA: 21 %

## R Revestiments i extradossats

### RS Paviments

#### RSF Catifes i estores

**RSF010** m² Estora metàl·lica.
Estora formada per perfils de PVC, de 27 mm d'amplada, units entre si mitjançant elements de PVC d'alta resistència, distància entre perfils 5 mm, acabat superficial amb raspalls de niló de color a escollir, espessor total 22 mm, ús interior i exterior, enrotllable, instal·lat en encaixos de paviment format per fossa de 22 mm de profunditat (no inclosa en aquest preu). Inclús preparació de la superfície suport.
Inclou: Preparació de la superfície suport. Col·locació de l'estora.
Criteri d'amidament de projecte: Superfície mesurada segons documentació gràfica de Projecte.
Criteri de mesura d'obra: Es mesurarà la superfície realment executada segons especificacions de Projecte.

| Codi | Ut | Descripció | Rendiment | Preu | Import |
|---|---|---|---|---|---|
| mt18fel100tle | m² | Estora formada per perfils de PVC, de 27 mm d'amplada, units entre si mitjançant elements de PVC d'alta resistència, distància entre perfils 5 mm, acabat superficial amb raspalls de niló de color a escollir, espessor total 22 mm, ús interior i exterior, enrotllable, per a instal·lar en encaixos de paviment format per fossa de 22 mm de profunditat. (material) | 1 | 470.45 | 470.450 |
| mo027 | h | Oficial 1ª instal·lador de moquetes i revestiments tèxtils. (mà d'obra) | 0.114 | 27.5 | 3.135 |
| mo065 | h | Ajudant instal·lador de moquetes i revestiments tèxtils. (mà d'obra) | 0.114 | 24.46 | 2.788 |
| % | % | Costos directes complementaris | 2 % | 476.373 | 9.527 |
|  |  | Costos directes |  |  | 485.900 |
