# Preparació d'encaixonat en paviment

- Propietat de l'arxiu: CYPE Ingenieros S.A.
- Format: FIEBDC-3/2016
- Programa: Generador de preus de la construcció. CYPE Ingenieros, S.A.
- Data: 17/06/2024
- Divisa: EUR
- Costos indirectes: 3 %
- IVA: 21 %

## R Revestiments i extradossats

### RS Paviments

#### RSF Catifes i estores

**RSF030** m² Preparació d'encaixonat en paviment.
Preparació d'encaixonat de 12 mm de profunditat en paviment, amb una capa fina de pasta anivelladora de terres, CT - C20 - F6 segons UNE-EN 13813, de 2 mm d'espessor, aplicada manualment, per a la regularització i anivellació de la superfície suport, prèvia aplicació d'emprimació monocomponent a base de resines sintètiques modificades sense dissolvents, de color groc, com a pont d'unió.
Criteri de valoració econòmica: El preu no inclou el marc perimetral.
Inclou: Preparació de la superfície suport i de les arestes. Replanteig i marcat de nivells d'acabat. Aplicació de l'emprimació. Pastat amb creu de pastar elèctric. Abocament i estesa de la mescla. Formació de juntes. Cura del morter.
Criteri d'amidament de projecte: Superfície mesurada segons documentació gràfica de Projecte.
Criteri de mesura d'obra: Es mesurarà la superfície realment executada segons especificacions de Projecte.

| Codi | Ut | Descripció | Rendiment | Preu | Import |
|---|---|---|---|---|---|
| mt09mcp200a | kg | Pasta anivelladora de terres, CT - C20 - F6 segons UNE-EN 13813, composta por ciments especials, àrids seleccionats i additius, per a espessors de 2 a 5 mm, utilitzada en anivellació de paviments. (material) | 4 | 0.76 | 3.040 |
| mt09bnc235a | l | Emprimació monocomponent a base de resines sintètiques modificades sense dissolvents, de color groc, per a l'adherència de morters autoanivellants a suports cementosos, asfàltics o ceràmics. (material) | 0.125 | 7.34 | 0.918 |
| mo020 | h | Oficial 1ª construcció. (mà d'obra) | 0.142 | 28.42 | 4.036 |
| mo113 | h | Peó ordinari construcció. (mà d'obra) | 0.142 | 23.81 | 3.381 |
| % | % | Costos directes complementaris | 2 % | 11.375 | 0.228 |
|  |  | Costos directes |  |  | 11.603 |

Residus:
- col·locació: mt09mcp200a; factor de residu 0.0063
- col·locació: mt09bnc235a; factor de residu 0.0504062

## Recursos

**mt09mcp200a** kg Pasta anivelladora de terres
Dades tècniques: Cost energètic 2.394 MJ; Emissió de CO2 0.194 kg; Codi LER 17 01 01; Massa de l'element 1 kg; Volum 0.000667 m3
Residus:
- embalatge: re150101 Envasos de paper i cartró. (component de residu); rendiment 0.014 kg; Codi LER 15 01 01; Massa de l'element 1 kg; Volum 0.001333 m3
- embalatge: re170201 Fusta. (component de residu); rendiment 0.001 kg; Codi LER 17 02 01; Massa de l'element 1 kg; Volum 0.000909 m3
- embalatge: re170203 Plàstic. (component de residu); rendiment 0.003 kg; Codi LER 17 02 03; Massa de l'element 1 kg; Volum 0.001667 m3

**mt09bnc235a** l Emprimació monocomponent a base de resines sintètiques modificades sense dissolvents
Dades tècniques: Cost energètic 98.290 MJ; Emissió de CO2 3.740 kg; Codi LER 17 09 04; Massa de l'element 1.3 kg; Volum 0.000867 m3
Residus:
- embalatge: re150104 Envasos metàl·lics. (component de residu); rendiment 0.049 kg; Codi LER 15 01 04; Massa de l'element 1 kg; Volum 0.001667 m3
