# Paviment de cautxú

- Propietat de l'arxiu: CYPE Ingenieros S.A.
- Format: FIEBDC-3/2016
- Programa: Generador de preus de la construcció. CYPE Ingenieros, S.A.
- Data: 17/06/2024
- Divisa: EUR
- Costos indirectes: 3 %
- IVA: 21 %

## R Revestiments i extradossats

### RS Paviments

#### RSS De cautxú, de linòleum i vinílics

**RSS010** m² Paviment de cautxú.
Paviment de cautxú, color negre, amb botons, subministrat en rotllos de 1000x12000x2,5 mm. Col·locació en obra: amb adhesiu de contacte, sobre capa fina d'anivellació.
Criteri de valoració econòmica: El preu no inclou la capa fina d'anivellació.
Inclou: Replanteig i retallada del paviment. Aplicació de l'adhesiu. Col·locació del paviment. Resolució de trobades i punts singulars. Eliminació i neteja del material sobrant. Neteja final del paviment.
Criteri d'amidament de projecte: Superfície útil, mesura segons documentació gràfica de Projecte.
Criteri de mesura d'obra: Es mesurarà la superfície realment executada segons especificacions de Projecte.

| Codi | Ut | Descripció | Rendiment | Preu | Import |
|---|---|---|---|---|---|
| mt18dww010a | kg | Adhesiu de contacte a base de resina acrílica en dispersió aquosa, per a paviment de goma, cautxú, linòleum, PVC, moqueta i tèxtil. (material) | 0.25 | 4.62 | 1.155 |
| mt18dsi010i | m² | Làmina de cautxú, color negre, amb botons; subministrada en rotllos de 1000x12000x2,5 mm. (material) | 1.05 | 26.28 | 27.594 |
| mo026 | h | Oficial 1ª instal·lador de revestiments flexibles. (mà d'obra) | 0.228 | 28.42 | 6.480 |
| mo064 | h | Ajudant instal·lador de revestiments flexibles. (mà d'obra) | 0.114 | 25.28 | 2.882 |
| % | % | Costos directes complementaris | 2 % | 38.111 | 0.762 |
|  |  | Costos directes |  |  | 38.873 |

Residus:
- col·locació: mt18dww010a; factor de residu 0.038943
- col·locació: mt18dsi010i Làmina de cautxú, color negre, amb botons; subministrada en rotllos de 1000x12000x2,5 mm; factor de residu 0.035

## Recursos

**mt18dww010a** kg Adhesiu de contacte a base de resina acrílica en dispersió aquosa
Dades tècniques: Cost energètic 75.527 MJ; Emissió de CO2 2.872 kg; Codi LER 17 09 04; Massa de l'element 1 kg; Volum 0.000667 m3
Residus:
- embalatge: re170203 Plàstic. (component de residu); rendiment 0.003 kg; Codi LER 17 02 03; Massa de l'element 1 kg; Volum 0.001667 m3

**mt18dsi010i** m² Làmina de cautxú, color negre, amb botons; subministrada en rotllos de 1000x12000x2,5 mm
Dades tècniques: Cost energètic 273.302 MJ; Emissió de CO2 11.947 kg; Codi LER 17 02 03; Massa de l'element 3 kg; Volum 0.005 m3
Residus:
- embalatge: re170203 Plàstic; rendiment 0.07 kg
