# Entornpeu soldable de PVC, de 105x40 mm, fixat amb adhesiu i soldat a topall per termofusió al paviment

- Propietat de l'arxiu: CYPE INGENIEROS, S.A.
- Format: FIEBDC-3/2002
- Divisa: EUR
- Costos indirectes: 3.00 %
- IVA: 21.00 %

**RSS100** m Entornpeu soldable de PVC, de 105x40 mm, fixat amb adhesiu i soldat a topall per termofusió al paviment.
Entornpeu soldable de PVC, de 105x40 mm i 2 mm de gruix, color. Inclús neteja i preparació de la superfície suport, replanteig i fixació de l'entornpeu amb adhesiu i soldat a topall per termofusió al paviment.
Inclou: Neteja i preparació de la superfície suport. Replanteig. Tall, col·locació, soldat i fixació de l'entornpeu.
Criteri d'amidament de projecte: Longitud mesurada segons documentació gràfica de Projecte, sense incloure buits de portes. No s'ha incrementat l'amidament per trencaments i retallades, ja que en la descomposició s'ha considerat un 5% més de peces.
Criteri de mesura d'obra: Es mesurarà la longitud realment executada segons especificacions de Projecte.

| Codi | Ut | Descripció | Rendiment | Preu | Import |
|---|---|---|---|---|---|
| mt18dww020a | l | Adhesiu de cloroprè, de base solvent monocomponent. (material) | 0.105 | 5.43 | 0.57 |
| mt18rpv030a | m | Entornpeu soldable de PVC, de 105x40 mm i 2 mm de gruix, color, subministrat en rotllos de 25 m de longitud. (material) | 1.050 | 8.35 | 8.77 |
| mo026 | h | Oficial 1ª instal·lador de revestiments flexibles. (mà d'obra) | 0.138 | 24.50 | 3.38 |
| % | % | Costos directes complementaris | 2 % | 12.72 | 0.25 |
|  |  | Costos directes |  |  | 12.97 |
