# Llibreria d'escaiola

- Propietat de l'arxiu: CYPE Ingenieros S.A.
- Format: FIEBDC-3/2016
- Programa: Generador de preus de la construcció. CYPE Ingenieros, S.A.
- Data: 30/07/2024
- Divisa: EUR
- Costos indirectes: 3 %
- IVA: 21 %

## R Revestiments i extradossats

### RT Falsos sostres en interiors

#### RTP Prefabricats d'escaiola

**RTP240** m Llibreria d'escaiola.
Prestatgeria d'escaiola, de 4x20x120 cm, per a formació de llibreria, rebuda amb cola per a escaiola. Inclús accessoris de fixació.
Inclou: Replanteig i traçat en els paraments de la situació de les peces. Presentació i tall de les peces. Humectació de les bases de fixació. Estesa de la cola. Col·locació i rejuntat de les peces. Repassos de punts de trobada entre peces, cantonades i racons.
Criteri d'amidament de projecte: Longitud mesurada segons documentació gràfica de Projecte.
Criteri de mesura d'obra: Es mesurarà la longitud realment executada segons especificacions de Projecte.

| Codi | Ut | Descripció | Rendiment | Preu | Import |
|---|---|---|---|---|---|
| mt12rea170aa | m | Prestatgeria d'escaiola, de 4x20x120 cm, per a formació de llibreria. (material) | 1.05 | 4.19 | 4.400 |
| mt09eyc030 | kg | Cola per a escaiola. (material) | 0.14 | 0.35 | 0.049 |
| mo035 | h | Oficial 1ª escaiolista. (mà d'obra) | 0.222 | 28.42 | 6.309 |
| % | % | Costos directes complementaris | 2 % | 10.758 | 0.215 |
|  |  | Costos directes |  |  | 10.973 |
