# Estructura doble per a banys enfrontats

- Propietat de l'arxiu: CYPE Ingenieros S.A.
- Format: FIEBDC-3/2016
- Programa: Generador de preus de la construcció. CYPE Ingenieros, S.A.
- Data: 13/12/2023
- Divisa: EUR
- Costos indirectes: 3 %
- IVA: 21 %

## S Senyalització i equipament

### SA Aparells sanitaris

#### SAI Vàters

**SAI125** U Estructura doble per a banys enfrontats.
Estructura doble per a banys enfrontats, formada per dues cisternes de polipropilè, col·locades en sentit oposat, amb sistema d'accionament mecànic, descàrrega doble de 6-3 litres, ajustable a 7-3 litres, cadascuna, amb bastidor tubular autoportant, premuntat, regulable en altura fins a 200 mm, acabat amb emprimació antioxidant, de 240 mm d'espessor, per a vàters suspesos, codi de comanda 885061, model OLI74 Plus Mecánica Autoportante Doble "OLI" i polsador per a accionament de cisterna, de ABS, acabat brillant imitació crom, de descàrrega doble, sèrie Ria, codi de comanda 640584, "OLI", de 245x160x17 mm. Instal·lació encastada en envà de plaques de guix.
Inclou: Replanteig. Col·locació i fixació de l'estructura. Connexió a la xarxa d'evacuació. Connexió a la xarxa d'aigua freda. Muntatge d'accessoris i complements. Comprovació del seu correcte funcionament.
Criteri d'amidament de projecte: Nombre d'unitats previstes, segons documentació gràfica de Projecte.
Criteri de mesura d'obra: Es mesurarà el nombre d'unitats realment col·locades segons especificacions de Projecte.

| Codi | Ut | Descripció | Rendiment | Preu | Import |
|---|---|---|---|---|---|
| mt30oli057a | U | Estructura doble per a banys enfrontats, formada per dues cisternes de polipropilè, col·locades en sentit oposat, amb sistema d'accionament mecànic, descàrrega doble de 6-3 litres, ajustable a 7-3 litres, cadascuna, amb bastidor tubular autoportant, premuntat, regulable en altura fins a 200 mm, acabat amb emprimació antioxidant, de 240 mm d'espessor, per a vàters suspesos, codi de comanda 885061, model OLI74 Plus Mecánica Autoportante Doble "OLI", cadascuna d'elles amb vàlvula d'ompliment silenciós amb funcionament retardat per a l'estalvi d'aigua. Azor Plus, tub de descàrrega de 360 mm de longitud i 56 mm de diàmetre, fixacions, clau d'esquadra de 1/2", tub de connexió a vàter de 180 mm de longitud i 45 mm de diàmetre, suport per a vàter, tub de desguàs amb adaptador per a 90 i 110 mm de diàmetre, aïllament en front a la condensació i reixeta per a facilitar l'adheriment d'elements d'obra, segons UNE-EN 14055, per a encastar a envà de plaques de guix (material) | 1 | 552.65 | 552.650 |
| mt30oli290cc | U | Polsador per a accionament de cisterna, de ABS, acabat brillant imitació crom, de descàrrega doble, sèrie Ria, codi de comanda 640584, "OLI", de 245x160x17 mm, per a cisterna encastada amb sistema d'accionament mecànic. (material) | 2 | 63.06 | 126.120 |
| mo008 | h | Oficial 1ª lampista. (mà d'obra) | 2.036 | 28.39 | 57.802 |
| % | % | Costos directes complementaris | 2 % | 736.572 | 14.731 |
|  |  | Costos directes |  |  | 751.303 |
