# Estructura doble per a banys enfrontats

- Propietat de l'arxiu: CYPE Ingenieros S.A.
- Format: FIEBDC-3/2016
- Programa: Generador de preus de la construcció. CYPE Ingenieros, S.A.
- Data: 13/12/2023
- Divisa: EUR
- Costos indirectes: 3 %
- IVA: 21 %

## S Senyalització i equipament

### SA Aparells sanitaris

#### SAI Vàters

**SAI125** U Estructura doble per a banys enfrontats.
Estructura doble per a banys enfrontats, formada per dues cisternes de polipropilè, col·locades en sentit oposat, amb sistema d'accionament mecànic, descàrrega doble de 6-3 litres, ajustable a 7-3 litres, cadascuna, amb bastidor tubular autoportant, premuntat, regulable en altura fins a 200 mm, acabat amb emprimació antioxidant, de 240 mm d'espessor, per a vàters suspesos, codi de comanda 885061, model OLI74 Plus Mecánica Autoportante Doble "OLI" i polsadors per a accionament de cisterna, de ABS, de color blanc, de descàrrega doble, sèrie iPlate, codi de comanda 670001, "OLI", de 240x150x6 mm. Instal·lació encastada en envà de plaques de guix.
Inclou: Replanteig. Col·locació i fixació de l'estructura. Connexió a la xarxa d'evacuació. Connexió a la xarxa d'aigua freda. Muntatge d'accessoris i complements. Comprovació del seu correcte funcionament.
Criteri d'amidament de projecte: Nombre d'unitats previstes, segons documentació gràfica de Projecte.
Criteri de mesura d'obra: Es mesurarà el nombre d'unitats realment col·locades segons especificacions de Projecte.

| Codi | Ut | Descripció | Rendiment | Preu | Import |
|---|---|---|---|---|---|
| mt30oli057a | U | Estructura doble per a banys enfrontats, formada per dues cisternes de polipropilè, col·locades en sentit oposat, amb sistema d'accionament mecànic, descàrrega doble de 6-3 litres, ajustable a 7-3 litres, cadascuna, amb bastidor tubular autoportant, premuntat, regulable en altura fins a 200 mm, acabat amb emprimació antioxidant, de 240 mm d'espessor, per a vàters suspesos, codi de comanda 885061, model OLI74 Plus Mecánica Autoportante Doble "OLI", cadascuna d'elles amb vàlvula d'ompliment silenciós amb funcionament retardat per a l'estalvi d'aigua. Azor Plus, tub de descàrrega de 360 mm de longitud i 56 mm de diàmetre, fixacions, clau d'esquadra de 1/2", tub de connexió a vàter de 180 mm de longitud i 45 mm de diàmetre, suport per a vàter, tub de desguàs amb adaptador per a 90 i 110 mm de diàmetre, aïllament en front a la condensació i reixeta per a facilitar l'adheriment d'elements d'obra, segons UNE-EN 14055, per a encastar a envà de plaques de guix (material) | 1 | 552.65 | 552.650 |
| mt30oli280aaa | U | Polsador per a accionament de cisterna, de ABS, de color blanc, de descàrrega doble, sèrie iPlate, codi de comanda 670001, "OLI", de 240x150x6 mm, per a cisterna encastada amb sistema d'accionament mecànic. (material) | 2 | 58.06 | 116.120 |
| mo008 | h | Oficial 1ª lampista. (mà d'obra) | 2.036 | 28.39 | 57.802 |
| % | % | Costos directes complementaris | 2 % | 726.572 | 14.531 |
|  |  | Costos directes |  |  | 741.103 |
