# Moblament de cuina amb 3,5 m de mobles baixos amb sòcol inferior i 3,5 m de mobles alts acabat laminat amb front de 18 mm de gruix laminat per ambdues cares

- Propietat de l'arxiu: CYPE INGENIEROS, S.A.
- Format: FIEBDC-3/2002
- Divisa: EUR
- Costos indirectes: 3.00 %
- IVA: 21.00 %

**SCM010** Ut Moblament de cuina amb 3,5 m de mobles baixos amb sòcol inferior i 3,5 m de mobles alts acabat laminat amb front de 18 mm de gruix laminat per ambdues cares, cantells verticals postformats (R.4), cantells horitzontals en ABS de 1,5 mm de gruix.
Subministrament i col·locació de moblament de cuina, composada per 3,5 m de mobles baixos amb sòcol inferior i 3,5 m de mobles alts acabat laminat amb portes recobertes d'un foli impregnat de resines melamíniques amb un espessor de 0,2 mm i front de 18 mm de gruix laminat per ambdues cares, cantells verticals postformats (R.4), cantells horitzontals en ABS de 1,5 mm de gruix. Construcció del moble mitjançant els següents elements: CARCASSES: fabricades en aglomerat de fusta de 16 mm de gruix i recoberts de laminat per totes les seves cares i cantells (cantell frontal de 0,6 mm); darrera del mateix material de 3,5 mm de gruix, recoberta de laminat per els seus dues cares; laterals assortits de varis trepants que permeten la col·locació de prestatges a diferents alçades. PRESTATGES: fabricats en aglomerat de fusta de 16 mm de gruix i recobertes de laminat per totes les seves cares i cantells (cantell frontal en ABS de 1,5 mm de gruix). FRONTISSES: d'acer niquelat, amb regulació en altura, profunditat i ample; sistema clip de muntatge i desmuntatge. PENJADORS: ocults d'acer, amb regulació d'alt i fons des de l'interior de l'armari; aquest porta dos penjadors que suporten un pes total de 100 kg. POTES: de plàstic dur inserides en tres punts de la base de l'armari; regulació d'altura entre 10 i 20 cm; cada pota suporta un peso total de 250 kg. Inclús sòcol inferior, i acabaments a joc amb el acabat, guies de coixinets metàl·lics i agafadors en portes. Totalment muntat, sense incloure taulell, electrodomèstics ni aigüera.
Inclou: Replanteig mitjançant plantilla. Col·locació dels mobles i complements. Fixació al parament mitjançant elements d'ancoratge. Acabaments.
Criteri d'amidament de projecte: Nombre d'unitats previstes, segons documentació gràfica de Projecte. No s'han duplicat cantonades en l'amidament de la longitud dels mobles alts i baixos.
Criteri de mesura d'obra: Es mesurarà el nombre d'unitats realment executades segons especificacions de Projecte.

| Codi | Ut | Descripció | Rendiment | Preu | Import |
|---|---|---|---|---|---|
| mt32muo020b | m | Moble baix de cuina de 55 cm de fons i 67 cm d'altura, acabat laminat faig, amb les portes recobertes d'un foli impregnat de resines melamíniques amb un gruix de 0,2 mm, front de 18 mm de gruix laminat per ambdues cares, cantells verticals postformats (R.4), cantells horitzontals en ABS de 1,5 mm de gruix. (material) | 3.500 | 194.40 | 680.40 |
| mt32muo010b | m | Moble alt de cuina de 30 cm de fons i de 27 a 84 cm d'altura, acabat laminat faig, amb les portes recobertes d'un foli impregnat de resines melamíniques amb un gruix de 0,2 mm, front de 18 mm de gruix laminat per ambdues cares, cantells verticals postformats (R.4), cantells horitzontals en ABS de 1,5 mm de gruix. (material) | 3.500 | 165.60 | 579.60 |
| mt32muo021 | m | Sòcol inferior per moble baix de cuina, acabat estratificat. Inclús p/p d'acabaments. (material) | 3.500 | 10.00 | 35.00 |
| mo017 | h | Oficial 1ª fuster. (mà d'obra) | 7.972 | 23.72 | 189.10 |
| mo058 | h | Ajudant fuster. (mà d'obra) | 7.972 | 20.84 | 166.14 |
| % | % | Costos directes complementaris | 2 % | 1650.24 | 33.00 |
|  |  | Costos directes |  |  | 1683.24 |
