# Mobiliari complet en cuina amb front recobert

- Propietat de l'arxiu: CYPE Ingenieros S.A.
- Format: FIEBDC-3/2016
- Programa: Generador de preus de la construcció. CYPE Ingenieros, S.A.
- Data: 30/07/2024
- Divisa: EUR
- Costos indirectes: 3 %
- IVA: 21 %

## S Senyalització i equipament

### SC Cuines/eixides

#### SCM Mobles

**SCM020** U Mobiliari complet en cuina amb front recobert.
Mobiliari complet en cuina compost per 3,5 m de mobles baixos amb sòcol inferior i 3,5 m de mobles alts, realitzat amb fronts de cuina amb recobriment melamínic acabat brillant amb paper decoratiu de color beige, impregnat amb resina melamínica, nucli de tauler de partícules tipus P2 d'interior, per a ús en ambient sec, de 19 mm d'espessor i caires termoplàstics d'ABS; muntats sobre els cossos dels mobles constituïts per nucli de tauler de partícules tipus P2 d'interior, per a ús en ambient sec, de 16 mm d'espessor, xapa posterior de 6 mm d'espessor, amb recobriment melamínic acabat brillant amb paper decoratiu de color beige, impregnat amb resina melamínica i caires termoplàstics d'ABS. Inclús muntatge de calaixos i baldes del mateix material que el cos, frontisses, potes regulables per a mobles baixos guies de calaixos i altres ferramentes de qualitat bàsica, instal·lats en els cossos dels mobles i agafadors, poms, sistemes d'obertura automàtica, i altres ferramentes de la sèrie bàsica, fixats en els fronts de cuina.
Criteri de valoració econòmica: El preu no inclou el taulell, els electrodomèstics ni l'aigüera.
Inclou: Replanteig de la posició i dels punts de subjecció. Col·locació, fixació i anivellació dels cossos dels mobles. Col·locació i fixació de frontisses i lleixes. Col·locació de fronts i calaixos. Col·locació dels tiradors en fronts i calaixos. Col·locació del sòcol. Neteja i retirada de restes a contenidor.
Criteri d'amidament de projecte: Nombre d'unitats previstes, segons documentació gràfica de Projecte. No s'han duplicat cantonades en l'amidament de la longitud dels fronts de mobles alts i baixos.
Criteri de mesura d'obra: Es mesurarà el nombre d'unitats realment executades segons especificacions de Projecte.

| Codi | Ut | Descripció | Rendiment | Preu | Import |
|---|---|---|---|---|---|
| mt32cue010aga | m | Cos per a mobles baixos de cuina de 58 cm de fons i 70 cm d'altura, amb nucli de tauler de partícules tipus P2 d'interior, per a ús en ambient sec, segons UNE-EN 312, de 16 mm d'espessor, xapa posterior de 6 mm d'espessor, amb recobriment melamínic acabat brillant amb paper decoratiu de color beige, impregnat amb resina melamínica i caires termoplàstics d'ABS. Inclús calaixos i baldes del mateix material que el cos, frontisses, potes regulables per a mobles baixos guies de calaixos i altres ferramentes de qualitat bàsica. (material) | 3.5 | 82.18 | 287.630 |
| mt32cue020ama | m | Cos per a mobles alts de cuina de 33 cm de fons i 70 cm d'altura, amb nucli de tauler de partícules tipus P2 d'interior, per a ús en ambient sec, segons UNE-EN 312, de 16 mm d'espessor, xapa posterior de 6 mm d'espessor, amb recobriment melamínic acabat brillant amb paper decoratiu de color beige, impregnat amb resina melamínica i caires termoplàstics d'ABS. Inclús baldes del mateix material que el cos, frontisses, ferramentes de penjar i altres ferramentes de qualitat bàsica. (material) | 3.5 | 83.22 | 291.270 |
| mt32mme020abaa | m | Front melamínic per a mobles baixos de cuina de 70 cm d'altura, compost per un nucli de tauler de partícules tipus P2 d'interior, per a ús en ambient sec, segons UNE-EN 312, de 19 mm d'espessor, acabat brillant amb paper decoratiu de color beige, impregnat amb resina melamínica i caires termoplàstics d'ABS. Inclús agafadors, poms, sistemes d'obertura automàtica, i altres ferramentes de la sèrie bàsica. (material) | 3.5 | 33.66 | 117.810 |
| mt32mme010abaa | m | Front melamínic per a mobles alts de cuina de 70 cm d'altura, compost per un nucli de tauler de partícules tipus P2 d'interior, per a ús en ambient sec, segons UNE-EN 312, de 19 mm d'espessor, acabat brillant amb paper decoratiu de color beige, impregnat amb resina melamínica i caires termoplàstics d'ABS. Inclús p/p d'agafadors, poms, sistemes d'obertura automàtica, i altres ferramentes de la sèrie bàsica. (material) | 3.5 | 44.88 | 157.080 |
| mt32mme021aba | m | Sòcol melamínic per a mobles baixos de cuina, compost per un nucli de tauler de partícules tipus P2 d'interior, per a ús en ambient sec, segons UNE-EN 312, de 19 mm d'espessor, acabat brillant amb paper decoratiu de color beige, impregnat amb resina melamínica i caires termoplàstics d'ABS. Inclús acabaments. (material) | 3.5 | 7.85 | 27.475 |
| mo017 | h | Oficial 1ª fuster. (mà d'obra) | 8.22 | 28.92 | 237.722 |
| mo058 | h | Ajudant fuster. (mà d'obra) | 8.22 | 25.48 | 209.446 |
| % | % | Costos directes complementaris | 2 % | 1328.433 | 26.569 |
|  |  | Costos directes |  |  | 1355.002 |

## Recursos

**mt32cue010aga** m Cos per a mobles baixos de cuina de 58 cm de fons i 70 cm d'altura
Dades tècniques: Cost energètic 1093.374 MJ; Emissió de CO2 20.356 kg
Residus:
- embalatge: re150101 Envasos de paper i cartró. (component de residu); rendiment 1.247 kg; Codi LER 15 01 01; Massa de l'element 1 kg; Volum 0.001333 m3
- embalatge: re170604 Materials d'aïllament diferents dels especificats en els codis 17 06 01 i 17 06 03. (component de residu); rendiment 0.027 kg; Codi LER 17 06 04; Massa de l'element 1 kg; Volum 0.001667 m3

**mt32cue020ama** m Cos per a mobles alts de cuina de 33 cm de fons i 70 cm d'altura
Dades tècniques: Cost energètic 752.356 MJ; Emissió de CO2 14.346 kg
Residus:
- embalatge: re150101 Envasos de paper i cartró; rendiment 1.248 kg
- embalatge: re170604 Materials d'aïllament diferents dels especificats en els codis 17 06 01 i 17 06 03; rendiment 0.027 kg

**mt32mme020abaa** m Front melamínic per a mobles baixos de cuina de 70 cm d'altura
Dades tècniques: Cost energètic 308.962 MJ; Emissió de CO2 6.500 kg
Residus:
- embalatge: re150101 Envasos de paper i cartró; rendiment 1.212 kg
- embalatge: re170604 Materials d'aïllament diferents dels especificats en els codis 17 06 01 i 17 06 03; rendiment 0.026 kg

**mt32mme010abaa** m Front melamínic per a mobles alts de cuina de 70 cm d'altura
Dades tècniques: Cost energètic 308.977 MJ; Emissió de CO2 6.508 kg
Residus:
- embalatge: re150101 Envasos de paper i cartró; rendiment 1.22 kg
- embalatge: re170604 Materials d'aïllament diferents dels especificats en els codis 17 06 01 i 17 06 03; rendiment 0.026 kg

**mt32mme021aba** m Sòcol melamínic per a mobles baixos de cuina
Dades tècniques: Cost energètic 66.816 MJ; Emissió de CO2 2.222 kg
Residus:
- embalatge: re150101 Envasos de paper i cartró; rendiment 1.2 kg
- embalatge: re170604 Materials d'aïllament diferents dels especificats en els codis 17 06 01 i 17 06 03; rendiment 0.026 kg
