# Lleixa per tovalloles, d'acer inoxidable AISI 304 amb acabat setinat, de 600x230 mm. Fixació al suport amb les subjeccions subministrades pel fabricant

- Propietat de l'arxiu: CYPE INGENIEROS, S.A.
- Format: FIEBDC-3/2002
- Divisa: EUR
- Costos indirectes: 3.00 %
- IVA: 21.00 %

**SMA045** U Lleixa per tovalloles, d'acer inoxidable AISI 304 amb acabat setinat, de 600x230 mm. Fixació al suport amb les subjeccions subministrades pel fabricant.
Lleixa per tovalloles, d'acer inoxidable AISI 304 amb acabat setinat, de 600x230 mm. Fixació al suport amb les subjeccions subministrades pel fabricant.
Inclou: Replanteig. Col·locació i fixació.
Criteri d'amidament de projecte: Nombre d'unitats previstes, segons documentació gràfica de Projecte.
Criteri de mesura d'obra: Es mesurarà el nombre d'unitats realment col·locades segons especificacions de Projecte.

| Codi | Ut | Descripció | Rendiment | Preu | Import |
|---|---|---|---|---|---|
| mt31abp060a | U | Lleixa per tovalloles, d'acer inoxidable AISI 304 amb acabat setinat, de 600x230 mm. (material) | 1.000 | 55.97 | 55.97 |
| mo107 | h | Ajudant lampista. (mà d'obra) | 0.263 | 21.72 | 5.71 |
| % | % | Costos directes complementaris | 2 % | 61.68 | 1.23 |
|  |  | Costos directes |  |  | 62.91 |
