# Projector

- Propietat de l'arxiu: CYPE Ingenieros S.A.
- Format: FIEBDC-3/2016
- Programa: Generador de preus de la construcció. CYPE Ingenieros, S.A.
- Data: 02/08/2023
- Divisa: EUR
- Costos indirectes: 3 %
- IVA: 21 %

## U Urbanització interior de la parcel·la

### UI Il·luminació exterior

#### UIP Projectors

**UIP010** U Projector.
Projector per a jardí, de 150 mm de diàmetre i 220 mm d'altura, per a 1 làmpada fluorescent compacta TCA-SE de 16 W, amb cos de poliamida reforçada amb fibra de vidre, vidre transparent, balast electrònic, portalàmpades E 27, classe de protecció II, grau de protecció IP65, aïllament classe F, cable i endoll, amb pica per a terra. Inclús làmpades.
Inclou: Replanteig. Muntatge, connexionat i comprovació del seu correcte funcionament.
Criteri d'amidament de projecte: Nombre d'unitats previstes, segons documentació gràfica de Projecte.
Criteri de mesura d'obra: Es mesurarà el nombre d'unitats realment executades segons especificacions de Projecte.

| Codi | Ut | Descripció | Rendiment | Preu | Import |
|---|---|---|---|---|---|
| mt34beg060a | U | Projector per a jardí, de 150 mm de diàmetre i 220 mm d'altura, per a 1 làmpada fluorescent compacta TCA-SE de 16 W, amb cos de poliamida reforçada amb fibra de vidre, vidre transparent, balast electrònic, portalàmpades E 27, classe de protecció II, grau de protecció IP65, aïllament classe F, cable i endoll, amb pica per a terra. (material) | 1 | 131.28 | 131.280 |
| mt34tuf020m | U | Làmpada fluorescent compacta TCA-SE de 16 W. (material) | 1 | 16.32 | 16.320 |
| mo003 | h | Oficial 1ª electricista. (mà d'obra) | 0.39 | 28.39 | 11.072 |
| mo102 | h | Ajudant electricista. (mà d'obra) | 0.39 | 24.43 | 9.528 |
| % | % | Costos directes complementaris | 2 % | 168.200 | 3.364 |
|  |  | Costos directes |  |  | 171.564 |

## Recursos

**mt34beg060a** U Projector per a jardí
Dades tècniques: Cost energètic 83.750 MJ; Emissió de CO2 4.308 kg
Residus:
- embalatge: re150101 Envasos de paper i cartró. (component de residu); rendiment 0.147 kg; Codi LER 15 01 01; Massa de l'element 1 kg; Volum 0.001333 m3
- embalatge: re170203 Plàstic. (component de residu); rendiment 0.073 kg; Codi LER 17 02 03; Massa de l'element 1 kg; Volum 0.001667 m3
