# Assaig destructiu sobre una mostra de perfil laminat

- Propietat de l'arxiu: CYPE INGENIEROS, S.A.
- Format: FIEBDC-3/2002
- Divisa: EUR
- Costos indirectes: 3.00 %
- IVA: 21.00 %

**XMP010** U Assaig destructiu sobre una mostra de perfil laminat, amb determinació de: límit elàstic aparent, resistència a tracció, mòdul d'elasticitat, allargament i estricció; doblat a 180°; geometria de la secció i desviació de la massa; anàlisi química d'una mostra d'acer, comprenent carboni, silici, fòsfor, sofre i manganès.
Assaigs a realitzar en laboratori acreditat en l'àrea tècnica corresponent, sobre una mostra de perfil laminat per ús en estructura metàl·lica, agafat en obra, per a la determinació de les següents característiques: límit elàstic aparent, resistència a tracció, mòdul d'elasticitat, allargament i estricció, segons UNE-EN ISO 6892-1; doblat a 180°, segons UNE-EN ISO 7438; geometria de la secció i desviació de la massa; anàlisi química d'una mostra d'acer, comprenent carboni, silici, fòsfor, sofre i manganès, segons UNE 7014, UNE 7331, UNE 7349, UNE 7028, UNE 7029, UNE 7019 i UNE 7027. Fins i tot desplaçament a obra i informe de resultats.
Inclou: Desplaçament a obra. Presa de mostres. Realització dels assajos. Redacció d'informe dels resultats dels assajos realitzats.
Criteri d'amidament de projecte: Assaig a realitzar, segons documentació del Pla de control de qualitat.

| Codi | Ut | Descripció | Rendiment | Preu | Import |
|---|---|---|---|---|---|
| mt49des010 | U | Repercussió de desplaçament a obra per la presa de mostres. (material) | 1.000 | 0.74 | 0.74 |
| mt49pma020 | U | Presa en obra de mostres de perfil laminat en estructura metàl·lica, quin pes no excedeixi de 50 kg. (material) | 1.000 | 32.02 | 32.02 |
| mt49pma050 | U | Assaig a tracció per determinar el límit elàstic aparent, la resistència a tracció, el mòdul d'elasticitat, l'allargament i l'estricció d'una mostra de perfil laminat en estructura metàl·lica, segons UNE-EN ISO 6892-1. (material) | 1.000 | 56.18 | 56.18 |
| mt49pma080 | U | Assaig de doblegat a 180° sobre una mostra de perfil laminat en estructura metàl·lica, segons UNE-EN ISO 7438. (material) | 1.000 | 24.34 | 24.34 |
| mt49pma120 | U | Assaig de comprovació de la geometria de la secció i desviació de la massa d'una mostra de perfil laminat en estructura metàl·lica. (material) | 1.000 | 75.57 | 75.57 |
| mt49pma140 | U | Anàlisi química d'una mostra d'acer, comprenent carboni (UNE 7014, UNE 7331 i UNE 7349), silici (UNE 7028), fòsfor (UNE 7029), sofre (UNE 7019) i manganès (UNE 7027). (material) | 1.000 | 318.69 | 318.69 |
| mt49pma030 | U | Informe de resultats dels assaigs realitzats sobre una mostra de perfil laminat en estructura metàl·lica. (material) | 1.000 | 96.06 | 96.06 |
| % | % | Costos directes complementaris | 2 % | 603.60 | 12.07 |
|  |  | Costos directes |  |  | 615.67 |
