# Assaig destructiu sobre una mostra de perfil laminat

- Propietat de l'arxiu: CYPE INGENIEROS, S.A.
- Format: FIEBDC-3/2002
- Divisa: EUR
- Costos indirectes: 3.00 %
- IVA: 21.00 %

**XMP010** U Assaig destructiu sobre una mostra de perfil laminat, amb determinació de: límit elàstic aparent, resistència a tracció, mòdul d'elasticitat, allargament i estricció; geometria de la secció i desviació de la massa.
Assaigs a realitzar en laboratori acreditat en l'àrea tècnica corresponent, sobre una mostra de perfil laminat per ús en estructura metàl·lica, agafat en obra, per a la determinació de les següents característiques: límit elàstic aparent, resistència a tracció, mòdul d'elasticitat, allargament i estricció, segons UNE-EN ISO 6892-1; geometria de la secció i desviació de la massa. Fins i tot desplaçament a obra i informe de resultats.
Inclou: Desplaçament a obra. Presa de mostres. Realització dels assajos. Redacció d'informe dels resultats dels assajos realitzats.
Criteri d'amidament de projecte: Assaig a realitzar, segons documentació del Pla de control de qualitat.

| Codi | Ut | Descripció | Rendiment | Preu | Import |
|---|---|---|---|---|---|
| mt49des010 | U | Repercussió de desplaçament a obra per la presa de mostres. (material) | 1.000 | 0.74 | 0.74 |
| mt49pma020 | U | Presa en obra de mostres de perfil laminat en estructura metàl·lica, quin pes no excedeixi de 50 kg. (material) | 1.000 | 32.02 | 32.02 |
| mt49pma050 | U | Assaig a tracció per determinar el límit elàstic aparent, la resistència a tracció, el mòdul d'elasticitat, l'allargament i l'estricció d'una mostra de perfil laminat en estructura metàl·lica, segons UNE-EN ISO 6892-1. (material) | 1.000 | 56.18 | 56.18 |
| mt49pma120 | U | Assaig de comprovació de la geometria de la secció i desviació de la massa d'una mostra de perfil laminat en estructura metàl·lica. (material) | 1.000 | 75.57 | 75.57 |
| mt49pma030 | U | Informe de resultats dels assaigs realitzats sobre una mostra de perfil laminat en estructura metàl·lica. (material) | 1.000 | 96.06 | 96.06 |
| % | % | Costos directes complementaris | 2 % | 260.57 | 5.21 |
|  |  | Costos directes |  |  | 265.78 |
