# Visita a obra

- Propietat de l'arxiu: CYPE Ingenieros S.A.
- Format: FIEBDC-3/2016
- Programa: Generador de preus de la construcció. CYPE Ingenieros, S.A.
- Data: 17/06/2024
- Divisa: EUR
- Costos indirectes: 3 %
- IVA: 21 %

## X Control de qualitat i assaigs

### XR Proves de servei

#### XRI Instal·lacions

**XRI070** U Visita a obra.
Visita del laboratori a l'obra, situada a una distància de fins a 30 km.
Inclou: Desplaçament a obra.
Criteri d'amidament de projecte: Estimació en funció de la mida de l'obra.
Criteri de mesura d'obra: Es mesurarà el nombre de visites realitzades per laboratori acreditat.

| Codi | Ut | Descripció | Rendiment | Preu | Import |
|---|---|---|---|---|---|
| mt49prs200a | U | Visita del laboratori a l'obra, situada a una distància de fins a 30 km. (material) | 1 | 210 | 210.000 |
| % | % | Costos directes complementaris | 2 % | 210.000 | 4.200 |
|  |  | Costos directes |  |  | 214.200 |
