# Prova de servei de les vàlvules de retenció

- Propietat de l'arxiu: CYPE Ingenieros S.A.
- Format: FIEBDC-3/2016
- Programa: Generador de preus de la construcció. CYPE Ingenieros, S.A.
- Data: 30/07/2024
- Divisa: EUR
- Costos indirectes: 3 %
- IVA: 21 %

## X Control de qualitat i assaigs

### XR Proves de servei

#### XRI Instal·lacions

**XRI110** U Prova de servei de les vàlvules de retenció.
Prova de servei a realitzar per laboratori acreditat a l'àrea tècnica corresponent, per comprovar el correcte funcionament de les vàlvules de retenció de la xarxa interior de subministrament d'aigua, sotmetent al 25% del total de vàlvules de retenció de la instal·lació a una pressió igual a 1,5 vegades la pressió corresponent a l'altura manomètrica del muntant més elevat de l'edifici durant 15 minuts. Fins i tot desplaçament a obra i informe de resultats.
Inclou: Desplaçament a obra. Realització de la prova. Redacció d'informe del resultat de la prova realitzada.
Criteri d'amidament de projecte: Prova a realitzar, segons documentació del Pla de control de qualitat.
Criteri de mesura d'obra: Es mesurarà el nombre de proves realitzades per laboratori acreditat segons especificacions de Projecte.

| Codi | Ut | Descripció | Rendiment | Preu | Import |
|---|---|---|---|---|---|
| mt49prs070 | U | Prova de servei per comprovar el correcte funcionament de les vàlvules de retenció de la xarxa interior de subministrament d'aigua, inclús desplaçament a obra i informe de resultats. (material) | 1 | 131.13 | 131.130 |
| % | % | Costos directes complementaris | 2 % | 131.130 | 2.623 |
|  |  | Costos directes |  |  | 133.753 |
