# Prova de servei final de la xarxa interior d'evacuació

- Propietat de l'arxiu: CYPE Ingenieros S.A.
- Format: FIEBDC-3/2016
- Programa: Generador de preus de la construcció. CYPE Ingenieros, S.A.
- Data: 17/06/2024
- Divisa: EUR
- Costos indirectes: 3 %
- IVA: 21 %

## X Control de qualitat i assaigs

### XR Proves de servei

#### XRI Instal·lacions

**XRI120** U Prova de servei final de la xarxa interior d'evacuació.
Prova de servei final a realitzar per laboratori acreditat a l'àrea tècnica corresponent, per comprovar el correcte funcionament de la xarxa interior d'evacuació d'aigües residuals que connecta amb la xarxa general de sanejament en un punt, en condicions de simultaneïtat dels aparells sanitaris, amb els taps de desguàs retirats. Fins i tot desplaçament a obra i informe de resultats.
Inclou: Desplaçament a obra. Realització de la prova. Redacció d'informe del resultat de la prova realitzada.
Criteri d'amidament de projecte: Prova a realitzar, segons documentació del Pla de control de qualitat.
Criteri de mesura d'obra: Es mesurarà el nombre de proves realitzades per laboratori acreditat segons especificacions de Projecte.

| Codi | Ut | Descripció | Rendiment | Preu | Import |
|---|---|---|---|---|---|
| mt49prs080a | U | Prova de servei final per comprovar el correcte funcionament de la xarxa interior d'evacuació d'aigües residuals en condicions de simultaneïtat, inclús desplaçament a obra i informe de resultats. (material) | 1 | 131.13 | 131.130 |
| % | % | Costos directes complementaris | 2 % | 131.130 | 2.623 |
|  |  | Costos directes |  |  | 133.753 |
