# Banderola

- Propietat de l'arxiu: CYPE Ingenieros S.A.
- Format: FIEBDC-3/2016
- Programa: Generador de preus de la construcció. CYPE Ingenieros, S.A.
- Data: 13/12/2023
- Divisa: EUR
- Costos indirectes: 3 %
- IVA: 21 %

## Y Seguretat i salut

### YS Senyalització provisional d'obres

#### YSN Senyalització manual

**YSN010** U Banderola.
Banderola per a senyalització, de material tèxtil, amb recobriment de material plàstic, de 40x50 cm, de color vermell i tija de fusta d'1 m, amortitzable en 5 usos.
Criteri d'amidament de projecte: Nombre d'unitats previstes, segons Estudi o Estudi Bàsic de Seguretat i Salut.
Criteri de mesura d'obra: Es mesurarà el nombre d'unitats realment subministrades segons especificacions d'Estudi o Estudi Bàsic de Seguretat i Salut.

| Codi | Ut | Descripció | Rendiment | Preu | Import |
|---|---|---|---|---|---|
| mt50bal020 | U | Banderola per a senyalització, de material tèxtil, amb recobriment de material plàstic, de 40x50 cm, de color vermell i tija de fusta d'1 m. (material) | 0.2 | 10.08 | 2.016 |
| mo120 | h | Peó Seguretat i Salut. (mà d'obra) | 0.028 | 23.04 | 0.645 |
| % | % | Costos directes complementaris | 2 % | 2.661 | 0.053 |
|  |  | Costos directes |  |  | 2.714 |
