# Rehabilitació energètica d'edifici mitjançant la col·locació

- Propietat de l'arxiu: CYPE INGENIEROS, S.A.
- Format: FIEBDC-3/2002
- Divisa: EUR
- Costos indirectes: 3.00 %
- IVA: 21.00 %

**ZCV202** U Rehabilitació energètica d'edifici mitjançant la col·locació, en substitució d'equip existent, d'unitat aigua-aigua bomba de calor geotèrmica, per a calefacció i producció d'A.C.S., alimentació trifàsica a 400 V, potència calorífica nominal 7,51 kW, COP 4,34, potència sonora 44 dBA, dimensions 596x690x1845 mm, pes 229 kg.
Rehabilitació energètica d'edifici mitjançant la col·locació, en substitució d'equip existent, d'unitat aigua-aigua bomba de calor geotèrmica, per a calefacció i producció d'A.C.S., alimentació trifàsica a 400 V, potència calorífica nominal 7,51 kW, COP 4,34, potència sonora 44 dBA, dimensions 596x690x1845 mm, pes 229 kg, per a gas refrigerant R-407C, amb bombes de circulació de cabal variable classe d'eficiència energètica A per als circuits primari i secundari, compressor de tipus scroll, control d'equilibrat energètic, pantalla d'informació gràfica, resistència elèctrica seleccionable per a 3, 6 ó 9 kW, bescanviadors d'acer inoxidable, vàlvula motoritzada de 3 vies, interacumulador d'A.C.S. de 180 l de capacitat, sondes de temperatura, pressòstat, filtre, manòmetres, vàlvula de seguretat i aixetes de pas. Totalment muntada, connexionada i engegada per l'empresa instal·ladora per a la comprovació del seu correcte funcionament.
Inclou: Replanteig de la unitat. Col·locació i fixació de la unitat i els seus accessoris. Connexionat amb les xarxes de conducció d'aigua i elèctrica i de recollida de condensats. Posada en marxa.
Criteri d'amidament de projecte: Nombre d'unitats previstes, segons documentació gràfica de Projecte.
Criteri de mesura d'obra: Es mesurarà el nombre d'unitats realment executades segons especificacions de Projecte.

| Codi | Ut | Descripció | Rendiment | Preu | Import |
|---|---|---|---|---|---|
| mt42bci020hc | U | Unitat aigua-aigua bomba de calor geotèrmica, per a calefacció i producció d'A.C.S., alimentació trifàsica a 400 V, potència calorífica nominal 7,51 kW, COP 4,34, potència sonora 44 dBA, dimensions 596x690x1845 mm, pes 229 kg, per a gas refrigerant R-407C, amb bombes de circulació de cabal variable classe d'eficiència energètica A per als circuits primari i secundari, compressor de tipus scroll, control d'equilibrat energètic, pantalla d'informació gràfica, resistència elèctrica seleccionable per a 3, 6 ó 9 kW, bescanviadors d'acer inoxidable, vàlvula motoritzada de 3 vies, interacumulador d'A.C.S. de 180 l de capacitat, sondes de temperatura, pressòstat, filtre, manòmetres, vàlvula de seguretat i aixetes de pas. (material) | 1.000 | 9520.94 | 9520.94 |
| mt42www050 | U | Termòmetre bimetàl·lic, diàmetre d'esfera de 100 mm, amb presa vertical, amb beina de 1/2", escala de temperatura de 0 a 120°C. (material) | 2.000 | 21.00 | 42.00 |
| mt37sve010d | U | Vàlvula d'esfera de llautó niquelat per roscar de 1". (material) | 2.000 | 9.81 | 19.62 |
| mt37sve010c | U | Vàlvula d'esfera de llautó niquelat per roscar de 3/4". (material) | 4.000 | 5.95 | 23.80 |
| mo005 | h | Oficial 1ª instal·lador de climatització. (mà d'obra) | 10.031 | 24.08 | 241.55 |
| mo104 | h | Ajudant instal·lador de climatització. (mà d'obra) | 10.031 | 20.65 | 207.14 |
| % | % | Costos directes complementaris | 2 % | 10055.05 | 201.10 |
|  |  | Costos directes |  |  | 10256.15 |
