# Preparació del parament suport per a aïllament tèrmic per l'exterior de façana

- Propietat de l'arxiu: CYPE INGENIEROS, S.A.
- Format: FIEBDC-3/2002
- Divisa: EUR
- Costos indirectes: 3.00 %
- IVA: 21.00 %

**ZFF005** m² Preparació del parament suport per a aïllament tèrmic per l'exterior de façana, mitjançant picat d'arrebossat de ciment, amb mitjans manuals i càrrega manual de runa sobre camió o contenidor i posterior revestiment amb esquerdejat a bona vista de morter industrial per a lliscat, tipus GP CSIV W0, segons UNE-EN 998-1, color gris, gruix 15 mm, acabat rugós, aplicat manualment i armat i reforçat amb malla antiàlcalis en els canvis de material i en els fronts de forjat.
Preparació del parament suport per a aïllament tèrmic per l'exterior de façana, mitjançant picat d'arrebossat de ciment, amb mitjans manuals i càrrega manual de runa sobre camió o contenidor i posterior formació de capa base, amb esquerdejat a bona vista de morter industrial per a lliscat, tipus GP CSIV W0, segons UNE-EN 998-1, color gris, gruix 15 mm, acabat rugós, aplicat manualment. Inclús p/p de col·locació de malla de fibra de vidre antiàlcalis, per a reforç de trobades entre materials diferents i en els fronts de forjat, formació de junts, racons, mestres, arestes, queixals, brancals i llindes i acabats en les trobades amb paraments, revestiments o altres elements rebuts en la seva superfície.
Inclou: Preparació de la superfície suport. Especejament de panys de treball. Preparació del morter. Aplicació del morter. Cura del morter.
Criteri d'amidament de projecte: Superfície mesurada segons documentació gràfica de Projecte.
Criteri de mesura d'obra: Es mesurarà la superfície realment executada segons especificacions de Projecte.

| Codi | Ut | Descripció | Rendiment | Preu | Import |
|---|---|---|---|---|---|
| mt28mon210o | kg | Morter industrial per a lliscat, tipus GP CSIV W0, segons UNE-EN 998-1, color gris, compost per ciment d'alta resistència, àrids seleccionats i altres additius. (material) | 27.000 | 0.14 | 3.78 |
| mt28mon040a | m² | Malla de fibra de vidre, de 10x10 mm de llum de malla, antiàlcalis, de 200 a 250 g/m² de massa superficial i 750 a 900 micres de gruix, amb 25 kp/cm² de resistència a tracció, per armar morters monocapa. (material) | 0.200 | 2.41 | 0.48 |
| mo113 | h | Peó ordinari construcció. (mà d'obra) | 0.852 | 19.47 | 16.59 |
| mo039 | h | Oficial 1ª revocador. (mà d'obra) | 0.336 | 23.30 | 7.83 |
| mo111 | h | Peó especialitzat revocador. (mà d'obra) | 0.336 | 20.55 | 6.90 |
| % | % | Costos directes complementaris | 2 % | 35.58 | 0.71 |
|  |  | Costos directes |  |  | 36.29 |
