# Sistema ETICS Wall-Term "REVETÓN" d'aïllament tèrmic per l'exterior de façana existent

- Propietat de l'arxiu: CYPE Ingenieros S.A.
- Format: FIEBDC-3/2016
- Programa: Generador de preus de la construcció. CYPE Ingenieros, S.A.
- Data: 06/12/2022
- Divisa: EUR
- Costos indirectes: 3 %
- IVA: 21 %

## Z Rehabilitació energètica

### ZF Tancaments verticals: addició d'aïllament tèrmic

#### ZFF Sistemes ETICS d'aïllament exterior de façanes

**ZFF060** m² Sistema ETICS Wall-Term "REVETÓN" d'aïllament tèrmic per l'exterior de façana existent.
Rehabilitació energètica de façana, mitjançant aïllament tèrmic per l'exterior, amb el sistema Wall-Term "REVETÓN", amb DITE - 07/0002, compost per: panell rígid de poliestirè expandit, Wall-Term EPS Blanco "REVETÓN", de superfície llisa i mecanitzat lateral recte, de 60 mm d'espessor, fixat al suport amb adhesiu Wall-Term "REVETÓN", barrejat amb un 30% de ciment CEM II, segons UNE-EN 197-1 i fixacions mecàniques amb tac d'expansió i clau de polipropilè; capa de regularització d'adhesiu Wall-Term "REVETÓN", barrejat amb un 30% de ciment CEM II, segons UNE-EN 197-1, armat amb malla de fibra de vidre antiàlcalis, Armadura Wall-Term "REVETÓN", de 4x4 mm de llum de malla, de 160 g/m² de massa superficial i 0,5 mm de gruix; capa d'acabat de revestiment decoratiu acrílic, Revetón 1000 "REVETÓN", de color blanc, acabat ratllat, sobre emprimació, Similar Liso "REVETÓN", de color blanc. Inclús perfils d'arrencada Wall-Term "REVETÓN", d'alumini i perfils de cantó Wall-Term "REVETÓN", d'alumini, amb malla.
Criteri de valoració econòmica: El preu inclou l'execució de les rematades en els trobaments amb paraments, revestiments o altres elements rebuts en la seva superfície, però no inclou la preparació de la superfície suport.
Inclou: Col·locació de la malla d'arrancada. Col·locació del perfil d'arrencada. Tall i preparació de l'aïllament. Col·locació de l'aïllament sobre el parament. Escatat de tota la superfície. Col·locació de la resta de perfils. Resolució dels punts singulars. Aplicació del morter base i col·locació de la malla de fibra de vidre en la capa de regularització. Formació de juntes. Aplicació de la capa d'acabat.
Criteri d'amidament de projecte: Superfície mesurada segons documentació gràfica de Projecte, deduint els buits de superfície major de 1 m², afegint a canvi la superfície de la part interior del buit, corresponent al desenvolupament de brancals i llindes.
Criteri de mesura d'obra: Es mesurarà la superfície realment executada segons especificacions de Projecte, deduint els buits de superfície major de 1 m², afegint a canvi la superfície de la part interior del buit, corresponent al desenvolupament de brancals i llindes.

| Codi | Ut | Descripció | Rendiment | Preu | Import |
|---|---|---|---|---|---|
| mt28mar210d | m | Perfil d'arrencada, Wall-Term "REVETÓN", d'alumini, en "U", de 60 mm d'amplada, amb goteró, per anivellació i suport dels panells aïllants dels sistemes d'aïllament tèrmic per l'exterior sobre la línia de sòcol. (material) | 0.1 | 4.4 | 0.440 |
| mt28mar010a | kg | Adhesiu Wall-Term "REVETÓN", compost per copolímers en dispersió aquosa, àrids seleccionats i pigments, per a adherir i reforçar els panells aïllants, i com capa base. (material) | 10 | 2.48 | 24.800 |
| mt08cet020a | t | Ciment CEM II / A-P 32,5 N, a granel, segons UNE-EN 197-1. (material) | 0.003 | 92.76 | 0.278 |
| mt16per010e | m² | Panell rígid de poliestirè expandit, Wall-Term EPS Blanco "REVETÓN", de superfície llisa i mecanitzat lateral recte, de 60 mm d'espessor, color blanc, resistència tèrmica 1,65 m²K/W, conductivitat tèrmica 0,037 W/(mK), densitat 20 kg/m³, Euroclasse E de reacció al foc segons UNE-EN 13501-1, amb codi de designació EPS-UNE-EN 13163-L2-W1-T1-S2-P4-DS(N)2-BS150-CS(10)60-TR150. (material) | 1.05 | 11.93 | 12.527 |
| mt16per023b | U | Tac d'expansió de fibra de vidre reforçada amb poliamida, Espiga Wall-Term "REVETÓN", de 110 mm de longitud, amb cèrcol d'estanquitat i clau de polipropilè per fixació de plaques aïllants. (material) | 6 | 0.34 | 2.040 |
| mt28mar222a | m | Perfil de cantonada, Wall-Term "REVETÓN", d'alumini, amb malla incorporada de 10 i 15 cm d'amplada a cada costat del perfil, per a reforç de cantells. (material) | 0.5 | 2.38 | 1.190 |
| mt28mar230a | m² | Malla de fibra de vidre antiàlcalis, Armadura Wall-Term "REVETÓN", de 4x4 mm de llum de malla, de 160 g/m² de massa superficial i 0,5 mm de gruix, amb 306 kp/cm² de resistència a tracció, per armar morters. (material) | 1.1 | 2.04 | 2.244 |
| mt28mar060a | kg | Emprimació, Similar Liso "REVETÓN", de color blanc, de color blanc, acabat mat, textura llisa, composta per copolímers acrílics en dispersió aquosa, diòxid de titani i pigments estenedors seleccionats, impermeable a l'aigua de pluja, permeable al vapor d'aigua, antifloridura i antiverdet i resistent als raigs UV i als àlcalis; per a aplicar amb brotxa o corró. (material) | 0.1 | 6.95 | 0.695 |
| mt28mar020ab | kg | Revestiment decoratiu acrílic, Revetón 1000 "REVETÓN", de color blanc, acabat ratllat, compost per copolímers acrílics en dispersió aquosa, càrregues de granulometria controlada, diòxid de titani i pigments estenedors seleccionats, antifloridura i antiverdet, impermeable a l'aigua de pluja, permeable al vapor d'aigua i amb resistència als raigs UV i als àlcalis, per a aplicar amb plana metàl·lica o de fusta. (material) | 2.75 | 4.32 | 11.880 |
| mo054 | h | Oficial 1ª muntador d'aïllaments. (mà d'obra) | 0.126 | 28.39 | 3.577 |
| mo101 | h | Ajudant muntador d'aïllaments. (mà d'obra) | 0.126 | 24.46 | 3.082 |
| mo039 | h | Oficial 1ª revocador. (mà d'obra) | 0.756 | 27.5 | 20.790 |
| mo079 | h | Ajudant revocador. (mà d'obra) | 0.756 | 24.46 | 18.492 |
| % | % | Costos directes complementaris | 2 % | 102.035 | 2.041 |
|  |  | Costos directes |  |  | 104.076 |

Residus:
- col·locació: mt28mar010a; factor de residu 0.051082
- col·locació: mt08cet020a Ciment CEM II / A-P 32,5 N, a granel, segons UNE-EN 197-1; factor de residu 0.021
- col·locació: mt16per010e; factor de residu 0.0396225
- col·locació: mt28mar222a; factor de residu 0.048
- col·locació: mt28mar230a; factor de residu 0.055
- col·locació: mt28mar060a; factor de residu 0.035
- col·locació: mt28mar020ab; factor de residu 0.047423

## Recursos

**mt28mar010a** kg Adhesiu Wall-Term "REVETÓN"
Dades tècniques: Cost energètic 75.527 MJ; Emissió de CO2 2.872 kg; Codi LER 17 09 04; Massa de l'element 1 kg; Volum 0.000667 m3
Residus:
- embalatge: re170203 Plàstic. (component de residu); rendiment 0.003 kg; Codi LER 17 02 03; Massa de l'element 1 kg; Volum 0.001667 m3

**mt08cet020a** t Ciment CEM II / A-P 32,5 N, a granel, segons UNE-EN 197-1
Dades tècniques: Cost energètic 6740.000 MJ; Emissió de CO2 880.000 kg; Codi LER 17 01 01; Massa de l'element 1000 kg; Volum 0.666667 m3

**mt16per010e** m² Panell rígid de poliestirè expandit
Dades tècniques: Cost energètic 115.235 MJ; Emissió de CO2 4.032 kg; Codi LER 17 06 04; Massa de l'element 1.2 kg; Volum 0.002 m3
Residus:
- embalatge: re170203 Plàstic; rendiment 0.027 kg

**mt28mar222a** m Perfil de cantonada
Dades tècniques: Cost energètic 42.303 MJ; Emissió de CO2 2.708 kg; Codi LER 17 04 02; Massa de l'element 0.46 kg; Volum 0.000307 m3
Residus:
- embalatge: re170203 Plàstic; rendiment 0.005 kg

**mt28mar230a** m² Malla de fibra de vidre antiàlcalis
Dades tècniques: Cost energètic 13.504 MJ; Emissió de CO2 0.664 kg; Codi LER 17 02 03; Massa de l'element 0.16 kg; Volum 0.000267 m3
Residus:
- embalatge: re170203 Plàstic; rendiment 0.024 kg

**mt28mar060a** kg Emprimació, Similar Liso "REVETÓN"
Dades tècniques: Cost energètic 15.115 MJ; Emissió de CO2 0.579 kg; Codi LER 17 09 04; Massa de l'element 1 kg; Volum 0.000667 m3
Residus:
- embalatge: re170203 Plàstic; rendiment 0.003 kg

**mt28mar020ab** kg Revestiment decoratiu acrílic
Dades tècniques: Cost energètic 15.115 MJ; Emissió de CO2 0.579 kg; Codi LER 17 09 04; Massa de l'element 1 kg; Volum 0.000667 m3
Residus:
- embalatge: re170203 Plàstic; rendiment 0.003 kg
