# Sistema ETICS BAUSATE-I "BAUPANEL SYSTEM" d'aïllament tèrmic per l'exterior de façana existent

- Propietat de l'arxiu: CYPE Ingenieros S.A.
- Format: FIEBDC-3/2016
- Programa: Generador de preus de la construcció. CYPE Ingenieros, S.A.
- Data: 06/12/2022
- Divisa: EUR
- Costos indirectes: 3 %
- IVA: 21 %

## Z Rehabilitació energètica

### ZF Tancaments verticals: addició d'aïllament tèrmic

#### ZFF Sistemes ETICS d'aïllament exterior de façanes

**ZFF100** m² Sistema ETICS BAUSATE-I "BAUPANEL SYSTEM" d'aïllament tèrmic per l'exterior de façana existent.
Rehabilitació energètica de façana, mitjançant aïllament tèrmic per l'exterior, amb el sistema BAUSATE-I "BAUPANEL SYSTEM", amb DIT núm. 558-R, compost per: panell rígid de poliestirè expandit, BPS 60 "BAUPANEL SYSTEM", de color blanc, de forma ondulada, de 60 mm d'espessor, armat en una de les seves cares amb una malla d'acer galvanitzat d'alta resistència, de 2,5 mm de diàmetre i 6,5x13 cm de llum de malla, fixat al suport amb fixacions mecàniques amb tac d'expansió de polipropilè; capa de regularització de 20 mm d'espessor, de formigó HA-25/P/4/XC2, projectat per via humida, acabat reglejat; capa d'acabat de morter acrílic, color blanc, sobre emprimació acrílica. Inclús perfils de cantó de PVC amb malla.
Criteri de valoració econòmica: El preu inclou l'execució de les rematades en els trobaments amb paraments, revestiments o altres elements rebuts en la seva superfície, però no inclou la preparació de la superfície suport.
Inclou: Tall i preparació de l'aïllament. Col·locació de l'aïllament sobre el parament. Resolució dels punts singulars. Aplicació de la capa de regularització. Formació de juntes. Aplicació de la capa d'acabat.
Criteri d'amidament de projecte: Superfície mesurada segons documentació gràfica de Projecte, deduint els buits de superfície major de 1 m², afegint a canvi la superfície de la part interior del buit, corresponent al desenvolupament de brancals i llindes.
Criteri de mesura d'obra: Es mesurarà la superfície realment executada segons especificacions de Projecte, deduint els buits de superfície major de 1 m², afegint a canvi la superfície de la part interior del buit, corresponent al desenvolupament de brancals i llindes.

| Codi | Ut | Descripció | Rendiment | Preu | Import |
|---|---|---|---|---|---|
| mt16pes010c | m² | Panell rígid de poliestirè expandit, BPS 60 "BAUPANEL SYSTEM", de color blanc, de forma ondulada, de 60 mm d'espessor, armat en una de les seves cares amb una malla d'acer galvanitzat d'alta resistència, de 2,5 mm de diàmetre i 6,5x13 cm de llum de malla, segons UNE-EN 13163, resistència tèrmica 1,62 m²K/W, conductivitat tèrmica 0,037 W/(mK), Euroclasse E de reacció al foc segons UNE-EN 13501-1. Inclús connectors d'acer galvanitzat de 3 mm de diàmetre. (material) | 1 | 13.35 | 13.350 |
| mt16pep100b | U | Tac d'expansió de polipropilè, de 110 mm de longitud, per fixació de plaques aïllants. (material) | 6 | 0.19 | 1.140 |
| mt28mop070b | m | Perfil de cantonada de PVC amb malla, per a reforç de cantells. (material) | 0.3 | 0.5 | 0.150 |
| mt10heb010a | m³ | Formigó HA-25/P/4/XC2, acabat reglejat, amb fibres de reforç de polipropilè de 12 mm de longitud, fabricat en central, per projectar sobre panells aïllants "BAUPANEL SYSTEM". (material) | 0.02 | 80 | 1.600 |
| mt28mop320a | kg | Emprimació acrílica, composta per resines acríliques, pigments minerals i additius orgànics i inorgànics, impermeable a l'aigua de pluja i permeable al vapor d'aigua, per a aplicar amb brotxa, corró o pistola. (material) | 0.2 | 3.41 | 0.682 |
| mt28mop310ma | kg | Morter acrílic, color blanc, compost per resines acríliques, pigments minerals i additius orgànics i inorgànics, antifloridura i antiverdet, permeable al vapor d'aigua i amb resistència a l'envelliment, a la contaminació urbana i als rajos UV, per a revestiment de paraments exteriors. (material) | 2 | 3.07 | 6.140 |
| mq06gun010 | h | Gunitadora de formigó per via humida 33 kW. (maquinària) | 0.108 | 14.54 | 1.570 |
| mo054 | h | Oficial 1ª muntador d'aïllaments. (mà d'obra) | 0.189 | 28.39 | 5.366 |
| mo101 | h | Ajudant muntador d'aïllaments. (mà d'obra) | 0.189 | 24.46 | 4.623 |
| mo039 | h | Oficial 1ª revocador. (mà d'obra) | 0.948 | 27.5 | 26.070 |
| mo079 | h | Ajudant revocador. (mà d'obra) | 0.948 | 24.46 | 23.188 |
| % | % | Costos directes complementaris | 2 % | 83.879 | 1.678 |
|  |  | Costos directes |  |  | 85.557 |

Residus:
- col·locació: mt16pes010c; factor de residu 0.0406264
- col·locació: mt28mop070b Perfil de cantonada de PVC amb malla, per a reforç de cantells; factor de residu 0.048
- col·locació: mt10heb010a; factor de residu 0.00326663
- col·locació: mt28mop320a; factor de residu 0.045811
- col·locació: mt28mop310ma; factor de residu 0.055702

## Recursos

**mt16pes010c** m² Panell rígid de poliestirè expandit
Dades tècniques: Cost energètic 259.887 MJ; Emissió de CO2 8.922 kg; Codi LER 17 06 04; Massa de l'element 2.8 kg; Volum 0.004667 m3
Residus:
- embalatge: re170203 Plàstic. (component de residu); rendiment 0.027 kg; Codi LER 17 02 03; Massa de l'element 1 kg; Volum 0.001667 m3

**mt16pep100b** U Tac d'expansió de polipropilè, de 110 mm de longitud, per fixació de plaques aïllants
Dades tècniques: Cost energètic 1.061 MJ; Emissió de CO2 0.093 kg
Residus:
- embalatge: re150101 Envasos de paper i cartró. (component de residu); rendiment 0.072 kg; Codi LER 15 01 01; Massa de l'element 1 kg; Volum 0.001333 m3

**mt28mop070b** m Perfil de cantonada de PVC amb malla, per a reforç de cantells
Dades tècniques: Cost energètic 11.900 MJ; Emissió de CO2 0.855 kg; Codi LER 17 02 03; Massa de l'element 0.2 kg; Volum 0.000333 m3
Residus:
- embalatge: re170203 Plàstic; rendiment 0.005 kg

**mt10heb010a** m³ Formigó HA-25/P/4/XC2
Dades tècniques: Cost energètic 3614.730 MJ; Emissió de CO2 269.010 kg; Codi LER 17 01 01; Massa de l'element 2100 kg; Volum 1.4 m3

**mt28mop320a** kg Emprimació acrílica
Dades tècniques: Cost energètic 86.761 MJ; Emissió de CO2 3.294 kg; Codi LER 17 09 04; Massa de l'element 1 kg; Volum 0.000667 m3
Residus:
- embalatge: re170203 Plàstic; rendiment 0.003 kg

**mt28mop310ma** kg Morter acrílic, color blanc
Dades tècniques: Cost energètic 15.115 MJ; Emissió de CO2 0.579 kg; Codi LER 17 09 04; Massa de l'element 1 kg; Volum 0.000667 m3
Residus:
- embalatge: re170203 Plàstic; rendiment 0.003 kg
