# Substitució de llum per llum LED

- Propietat de l'arxiu: CYPE Ingenieros S.A.
- Format: FIEBDC-3/2016
- Programa: Generador de preus de la construcció. CYPE Ingenieros, S.A.
- Data: 17/06/2024
- Divisa: EUR
- Costos indirectes: 3 %
- IVA: 21 %

## Z Rehabilitació energètica

### ZI Il·luminació

#### ZIA LLums

**ZIA010** U Substitució de llum per llum LED.
Rehabilitació energètica en el sistema d'enllumenat del edifici mitjançant la substitució de llum existent per làmpada de filament led de vidre acabat mat, casquet E27, classe d'eficiència energètica D, de 3,4 W (equivalent a una làmpada incandescent de 40 W de potència), color blanc càlid, temperatura de color 2200 K, índex de reproducció cromàtica major de 90, flux lluminós 470 lúmens. Inclús desmuntatge del llum existent amb mitjans manuals, retirada i càrrega manual sobre camió o contenidor.
Inclou: Desmuntatge del llum. Càrrega manual del material desmuntat sobre camió o contenidor. Replanteig. Col·locació de la làmpada. Comprovació del seu correcte funcionament.
Criteri d'amidament de projecte: Nombre d'unitats previstes, segons documentació gràfica de Projecte.
Criteri de mesura d'obra: Es mesurarà el nombre d'unitats realment executades segons especificacions de Projecte.

| Codi | Ut | Descripció | Rendiment | Preu | Import |
|---|---|---|---|---|---|
| mt34llg010aap | U | Làmpada de filament led de vidre acabat mat, casquet E27, classe d'eficiència energètica D, de 3,4 W (equivalent a una làmpada incandescent de 40 W de potència), color blanc càlid, temperatura de color 2200 K, índex de reproducció cromàtica major de 90, flux lluminós 470 lúmens. (material) | 1 | 11.96 | 11.960 |
| mo003 | h | Oficial 1ª electricista. (mà d'obra) | 0.026 | 29.34 | 0.763 |
| mo102 | h | Ajudant electricista. (mà d'obra) | 0.026 | 25.25 | 0.657 |
| % | % | Costos directes complementaris | 2 % | 13.380 | 0.268 |
|  |  | Costos directes |  |  | 13.648 |
