# Rehabilitació energètica en el sistema d'enllumenat del edifici mitjançant la substitució de llum incandescent existent per llum fluorescent compacta triple (TC-TELI) de 32 (W) de potència

- Propietat de l'arxiu: CYPE INGENIEROS, S.A.
- Format: FIEBDC-3/2002
- Divisa: EUR
- Costos indirectes: 3.00 %
- IVA: 21.00 %

**ZIA010** U Rehabilitació energètica en el sistema d'enllumenat del edifici mitjançant la substitució de llum incandescent existent per llum fluorescent compacta triple (TC-TELI) de 32 (W) de potència, previ desmuntatge del llum amb mitjans manuals i càrrega manual del material desmuntat sobre camió o contenidor.
Rehabilitació energètica en el sistema d'enllumenat del edifici mitjançant la substitució de llum incandescent existent per llum fluorescent compacta triple (TC-TELI) de 32 (W) de potència. Inclús desmuntatge del llum existent amb mitjans manuals, retirada i càrrega manual sobre camió o contenidor.
Inclou: Desmuntatge del llum. Càrrega manual del material desmuntat sobre camió o contenidor. Replanteig. Col·locació de la làmpada. Comprovació del seu correcte funcionament.
Criteri d'amidament de projecte: Nombre d'unitats previstes, segons documentació gràfica de Projecte.
Criteri de mesura d'obra: Es mesurarà el nombre d'unitats realment executades segons especificacions de Projecte.

| Codi | Ut | Descripció | Rendiment | Preu | Import |
|---|---|---|---|---|---|
| mt34tuf020z | U | Làmpada fluorescent compacta TC-TELI de 32 W. (material) | 1.000 | 8.64 | 8.64 |
| mo003 | h | Oficial 1ª electricista. (mà d'obra) | 0.025 | 25.32 | 0.63 |
| mo102 | h | Ajudant electricista. (mà d'obra) | 0.025 | 21.72 | 0.54 |
| % | % | Costos directes complementaris | 2 % | 9.81 | 0.20 |
|  |  | Costos directes |  |  | 10.01 |
