# Rehabilitació energètica de façana, amb aïllament tèrmic i revestiment exterior de façana ventilada amb peces de gran format de pedra natural

- Propietat de l'arxiu: CYPE Ingenieros S.A.
- Format: FIEBDC-3/2016
- Programa: Generador de preus de la construcció. CYPE Ingenieros, S.A.
- Data: 17/06/2024
- Divisa: EUR
- Costos indirectes: 3 %
- IVA: 21 %

## Z Rehabilitació energètica

### ZV Tancaments verticals: façanes ventilades

#### ZVP Façanes ventilades de pedra natural

**ZVP010** m² Rehabilitació energètica de façana, amb aïllament tèrmic i revestiment exterior de façana ventilada amb peces de gran format de pedra natural.
Rehabilitació energètica de façana. AÏLLAMENT TÈRMIC: panell de llana mineral, segons UNE-EN 13162, de 40 mm d'espessor, revestit per una de les seves cares amb un vel negre, resistència tèrmica 1,25 m²K/W, conductivitat tèrmica 0,032 W/(mK), col·locat a topall, amb fixacions mecàniques sobre façana existent; REVESTIMENT EXTERIOR DE FAÇANA VENTILADA: de peces mecanitzades de granit Albar, acabat polit, de 60x40x3 cm amb ranures en les vores superior i inferior; col·locació mitjançant el sistema d'ancoratge horitzontal continu ocult, sobre subestructura de suport regulable en les tres direccions, d'aliatge d'alumini EN AW-6063 T6. Inclús cinta autoadhesiva per al segellat de junts entre panells aïllants i tirafons i ancoratges mecànics d'expansió d'acer inoxidable A2, per a la fixació de la subestructura suport.
Criteri de valoració econòmica: El preu no inclou la preparació de la superfície suport ni la resolució de punts singulars.
Inclou: Replanteig de l'aïllament. Tall i preparació de l'aïllament. Fixació de l'aïllament. Replanteig de les juntes de dilatació i draps de treball. Replanteig de l'especejament del revestiment i dels punts d'ancoratge de la subestructura suport. Muntatge de les esquadres. Fixació dels perfils verticals. Fixació dels perfils horitzontals. Preparació del revestiment. Aplomat, anivellament i alineació del revestiment. Fixació definitiva del revestiment a la subestructura suport. Realització de tots els treballs necessaris per a la resolució dels buits. Neteja final del parament.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.

| Codi | Ut | Descripció | Rendiment | Preu | Import |
|---|---|---|---|---|---|
| mt16lva070b | m² | Panell de llana mineral, segons UNE-EN 13162, de 40 mm d'espessor, revestit per una de les seves cares amb un vel negre, resistència tèrmica 1,25 m²K/W, conductivitat tèrmica 0,032 W/(mK), Euroclasse A1 de reacció al foc segons UNE-EN 13501-1, capacitat d'absorció d'aigua a curt termini <=1 kg/m² i factor de resistència a la difusió del vapor d'aigua 1. (material) | 1.05 | 9.89 | 10.385 |
| mt16aaa020ab | U | Fixació mecànica per plafons aïllants de llana mineral, col·locats directament sobre la superfície suport. (material) | 4 | 0.2 | 0.800 |
| mt16aaa030 | m | Cinta autoadhesiva per closa de juntes. (material) | 0.44 | 0.3 | 0.132 |
| mt18bgn010iaa | m² | Peces mecanitzades de granit, procedent d'Espanya, Albar, 60x40x3 cm, acabat polit, densitat 2650 kg/m³, segons UNE-EN 1936, resistència a compressió 100 MPa, segons UNE-EN 1926, resistència a flexió 11 MPa, segons UNE-EN 12372, absorció d'aigua per capil·laritat menor de 5 kg/m² min½, segons UNE-EN 1925, coeficient d'absorció d'aigua <= 0,3%, segons UNE-EN 13755, Euroclasse A1 de reacció al foc, segons Comisión 96/603/EC, càrrega de ruptura superior a 2,5 kN; segons UNE-EN 1469. (material) | 1 | 68.13 | 68.130 |
| mt19pag010cecc | m² | Subestructura suport regulable en les tres direccions, per a la sustentació d'el revestiment exterior, amb peces mecanitzades de gran format de pedra natural, de 400x600 mm i d'entre 20 i 40 mm d'espessor, mitjançant el sistema d'ancoratge horitzontal continu ocult, formada per: perfils verticals en C i perfils horitzontals continus amb ungla oculta per al penjat del revestiment, d'alumini extrudit d'aliatge 6063 amb tractament tèrmic T6, esquadres de càrrega i esquadres de recolzament de 80x60x100x5 mm, d'alumini extrudit d'aliatge 6063 amb tractament tèrmic T6; amb tirafons d'acer inoxidable A2 i tacs de niló per a la fixació dels perfils al full principal (fck>=150 kp/cm²) cada 1,20 m com a màxim i ancoratges mecànics d'expansió, d'acer inoxidable A2 per a la fixació dels perfils al forjat (aproximadament 3 m d'altura lliure). (material) | 1 | 31.14 | 31.140 |
| mo054 | h | Oficial 1ª muntador d'aïllaments. (mà d'obra) | 0.166 | 29.34 | 4.870 |
| mo101 | h | Ajudant muntador d'aïllaments. (mà d'obra) | 0.166 | 25.28 | 4.196 |
| mo052 | h | Oficial 1ª muntador de sistemes de façanes prefabricades. (mà d'obra) | 0.277 | 29.34 | 8.127 |
| mo099 | h | Ajudant muntador de sistemes de façanes prefabricades. (mà d'obra) | 0.277 | 25.28 | 7.003 |
| % | % | Costos directes complementaris | 3 % | 134.783 | 4.043 |
|  |  | Costos directes |  |  | 138.826 |

Residus:
- col·locació: mt16lva070b; factor de residu 0.0472725
- col·locació: mt16aaa030 Cinta autoadhesiva per closa de juntes; factor de residu 0.07
- col·locació: mt18bgn010iaa; factor de residu 0.0173857
- col·locació: mt19pag010cecc; factor de residu 0.024

## Recursos

**mt16lva070b** m² Panell de llana mineral
Dades tècniques: Cost energètic 64.882 MJ; Emissió de CO2 3.173 kg; Codi LER 17 06 04; Massa de l'element 1.6 kg; Volum 0.002667 m3
Residus:
- embalatge: re170203 Plàstic. (component de residu); rendiment 0.024 kg; Codi LER 17 02 03; Massa de l'element 1 kg; Volum 0.001667 m3

**mt16aaa020ab** U Fixació mecànica per plafons aïllants de llana mineral, col·locats directament sobre la superfície suport
Dades tècniques: Cost energètic 0.233 MJ; Emissió de CO2 0.071 kg
Residus:
- embalatge: re150101 Envasos de paper i cartró. (component de residu); rendiment 0.072 kg; Codi LER 15 01 01; Massa de l'element 1 kg; Volum 0.001333 m3

**mt16aaa030** m Cinta autoadhesiva per closa de juntes
Dades tècniques: Cost energètic 0.339 MJ; Emissió de CO2 0.017 kg; Codi LER 17 06 04; Massa de l'element 0.0025 kg; Volum 0.000004 m3
Residus:
- embalatge: re170203 Plàstic; rendiment 0.001 kg

**mt18bgn010iaa** m² Peces mecanitzades de granit
Dades tècniques: Cost energètic 180.590 MJ; Emissió de CO2 6.301 kg; Codi LER 01 04 13; Massa de l'element 78 kg; Volum 0.052 m3
Residus:
- embalatge: re170201 Fusta. (component de residu); rendiment 0.036 kg; Codi LER 17 02 01; Massa de l'element 1 kg; Volum 0.000909 m3
- embalatge: re170203 Plàstic; rendiment 0.026 kg

**mt19pag010cecc** m² Subestructura suport regulable en les tres direccions
Dades tècniques: Cost energètic 337.981 MJ; Emissió de CO2 24.826 kg; Codi LER 17 04 02; Massa de l'element 3 kg; Volum 0.002 m3
Residus:
- embalatge: re170203 Plàstic; rendiment 0.022 kg
