# Rehabilitació energètica de façana

- Propietat de l'arxiu: CYPE INGENIEROS, S.A.
- Format: FIEBDC-3/2002
- Divisa: EUR
- Costos indirectes: 3.00 %
- IVA: 21.00 %

**ZVP020** m² Rehabilitació energètica de façana, mitjançant sistema de façana ventilada "LEVANTINA", de 3 cm d'espessor, compost de plaques de calcària Marbella amb la qualitat exigida pel mètode de classificació de "LEVANTINA", acabat buixardat, de 60x40x3 cm, amb un ranurat longitudinal superior i inferior en cada peça, per al seu recolzament sobre perfils secundaris horitzontals d'alumini, acoblats als perfils principals verticals d'alumini, fixats al seu torn al parament suport amb tacs especials i aïllament de panell de llana mineral, segons UNE-EN 13162, de 40 mm d'espessor, revestit per una de les seves cares amb un vel negre, fixat mecànicament sobre façana existent.
Rehabilitació energètica de façana, mitjançant sistema de façana ventilada "LEVANTINA", de 3 cm d'espessor, compost de plaques de calcària Marbella amb la qualitat exigida pel mètode de classificació de "LEVANTINA", acabat buixardat, de 60x40x3 cm, color blanc cremós, amb un ranurat longitudinal superior i inferior en cada peça, per al seu recolzament sobre perfils secundaris horitzontals tipus ‘T’ d'alumini, acoblats als perfils principals verticals d'alumini, fixats al seu torn al parament suport amb tacs especials i aïllament de panell de llana mineral, segons UNE-EN 13162, de 40 mm d'espessor, revestit per una de les seves cares amb un vel negre, resistència tèrmica 1,1 m²K/W, conductivitat tèrmica 0,035 W/(mK), col·locat a topall per evitar ponts tèrmics, fixat mecànicament sobre façana existent i posterior segellat de totes les unions entre plafons amb cinta de segellat de juntes. Inclús p/p de replanteig, fixacions d'acer inoxidable per ensamblar els perfils, clips d'anivellació, massilla adhesiva elàstica, mènsules metàl·liques de sustentació i de retenció, minves i ruptures, formació de llindes mitjançant peces especials de pedra natural subjectes al entramat metàl·lic; escopidors, brancals i queixals de pedra natural, execució de trobades i punts singulars i neteja final de la fàbrica executada.
Inclou: Neteja i preparació de la superfície suport dels ancoratges. Tall i preparació de l'aïllament. Fixació de l'aïllament. Replanteig de l'especejament de les plaques i punts d'ancoratge. Fixació dels perfils principals verticals al suport. Fixació dels perfils secundaris horitzontals als perfils principals verticals. Preparació de la pedra natural. Fixació de les plaques de pedra a l'ancoratge. Realització de tots els treballs necessaris per a la resolució dels buits. Aplomat, anivellació i alineació de les plaques. Neteja final del parament.
Criteri d'amidament de projecte: Superfície mesurada segons documentació gràfica de Projecte, sense duplicar cantonades ni encontres, deduint tots els buits.
Criteri de mesura d'obra: Es mesurarà la superfície realment executada segons especificacions de Projecte, sense duplicar cantonades ni encontres, deduint tots els buits.

| Codi | Ut | Descripció | Rendiment | Preu | Import |
|---|---|---|---|---|---|
| mt16lva070b | m² | Panell de llana mineral, segons UNE-EN 13162, de 40 mm d'espessor, revestit per una de les seves cares amb un vel negre, resistència tèrmica 1,1 m²K/W, conductivitat tèrmica 0,035 W/(mK). (material) | 1.050 | 5.34 | 5.61 |
| mt16aaa020ab | U | Fixació mecànica per plafons aïllants de llana mineral, col·locats directament sobre la superfície suport. (material) | 4.000 | 0.20 | 0.80 |
| mt16aaa030 | m | Cinta autoadhesiva per closa de juntes. (material) | 0.440 | 0.30 | 0.13 |
| mt18lev020fb | m² | Placa de calcària Marbella amb la qualitat exigida pel mètode de classificació de "LEVANTINA", acabat buixardat, de 60x40x3 cm, color blanc cremós, procedent de Zarcilla de Ramos, Murcia segons UNE-EN 1469. (material) | 1.070 | 62.69 | 67.08 |
| mt19paj140a7000 | m² | Subestructura suport per a fulla exterior de façana ventilada del sistema d'ancoratge longitudinal de peces ranurades de pedra natural, insertables sobre corredisses formades per perfils secundaris horitzontals tipus ‘T’ d'alumini, per acoblar amb els perfils principals verticals d'alumini, que se fixaran a la vegada al front de formigó de cada forjat (aproximadament 3m d'altura lliure) amb tacs especials; inclús p/p de fixacions d'acer inoxidable per ensamblar els perfils, clips d'anivellació, massilla adhesiva elàstica, mènsules metàl·liques de sustentació i mènsules metàl·liques de retenció. (material) | 1.000 | 70.00 | 70.00 |
| mo054 | h | Oficial 1ª muntador d'aïllaments. (mà d'obra) | 0.165 | 24.08 | 3.97 |
| mo101 | h | Ajudant muntador d'aïllaments. (mà d'obra) | 0.165 | 20.68 | 3.41 |
| mo052 | h | Oficial 1ª muntador de sistemes de façanes prefabricades. (mà d'obra) | 0.827 | 24.08 | 19.91 |
| mo099 | h | Ajudant muntador de sistemes de façanes prefabricades. (mà d'obra) | 0.868 | 20.68 | 17.95 |
| % | % | Costos directes complementaris | 3 % | 188.86 | 5.67 |
|  |  | Costos directes |  |  | 194.53 |
