# Reomplert localitzat amb àrids reciclats, per drenatge

- Propietat de l'arxiu: CYPE INGENIEROS, S.A.
- Format: FIEBDC-3/2002
- Divisa: EUR
- Costos indirectes: 3.00 %
- IVA: 21.00 %

## A Condicionament del terreny

### AU Drenatges

#### AUR Reblerts

**AUR031** m³ Reomplert localitzat amb àrids reciclats, per drenatge.
Reomplert localitzat amb àrid reciclat de formigó de 40 a 80 mm de diàmetre, sota solera, per drenatge de l'aigua ascendent del nivell freàtic, i compactació en tongades successives de 20 cm d'espessor màxim amb corró vibrant de guiat manual.
Criteri de valoració econòmica: El preu no inclou la xarxa de drenatge.
Inclou: Descàrrega a peu de tall dels àrids a utilitzar en els treballs de reblert. Replanteig general i de nivells. Estesa del material de reblert en tongades d'espessor uniforme. Humectació o dessecació de cada tongada. Compactació. Realització de proves de servei.
Criteri d'amidament de projecte: Volum mesurat sobre els plànols de perfils transversals del Projecte, que defineixen el moviment de terres a realitzar en obra.
Criteri de mesura d'obra: Es mesurarà, en perfil compactat, el volum realment executat segons especificacions de Projecte, sense incloure els increments per excessos d'excavació no autoritzats.

| Codi | Ut | Descripció | Rendiment | Preu | Import |
|---|---|---|---|---|---|
| mt01aro010h | t | Àrid reciclat de formigó, de granulometria compresa entre 40 i 80 mm, subministrat mitjançant camió. (material) | 2.325 | 9.87 | 22.95 |
| mt08aaa010a | m³ | Aigua. (material) | 0.008 | 1.53 | 0.01 |
| mq01pan070b | h | Mini pala carregadora sobre pneumàtics, de 52 kW/1 m³ kW. (maquinària) | 0.028 | 37.53 | 1.05 |
| mq02roa010a | h | Corró vibrant de guiat manual, de 700 kg, amplada de treball 70 cm. (maquinària) | 0.380 | 9.67 | 3.67 |
| mo113 | h | Peó ordinari construcció. (mà d'obra) | 0.455 | 23.81 | 10.83 |
| % | % | Costos directes complementaris | 2 % | 38.51 | 0.77 |
|  |  | Costos directes |  |  | 39.28 |
