# Reomplert localitzat amb material de drenatge

- Propietat de l'arxiu: CYPE INGENIEROS, S.A.
- Format: FIEBDC-3/2002
- Divisa: EUR
- Costos indirectes: 3.00 %
- IVA: 21.00 %

## A Condicionament del terreny

### AU Drenatges

#### AUR Reblerts

**AUR030** m³ Reomplert localitzat amb material de drenatge.
Reomplert localitzat amb grava filtrant sense classificar, per drenatge, i compactació en tongades successives de 20 cm d'espessor màxim amb picó vibrant de guiat manual.
Criteri de valoració econòmica: El preu no inclou la xarxa de drenatge.
Inclou: Descàrrega a peu de tall dels àrids a utilitzar en els treballs de reblert. Replanteig general i de nivells. Estesa del material de reblert en tongades d'espessor uniforme. Humectació o dessecació de cada tongada. Compactació. Realització de proves de servei.
Criteri d'amidament de projecte: Volum mesurat sobre els plànols de perfils transversals del Projecte, que defineixen el moviment de terres a realitzar en obra.
Criteri de mesura d'obra: Es mesurarà, en perfil compactat, el volum realment executat segons especificacions de Projecte, sense incloure els increments per excessos d'excavació no autoritzats.

| Codi | Ut | Descripció | Rendiment | Preu | Import |
|---|---|---|---|---|---|
| mt01ard030b | t | Grava filtrant sense classificar. (material) | 1.500 | 19.35 | 29.03 |
| mt08aaa010a | m³ | Aigua. (material) | 0.008 | 1.53 | 0.01 |
| mq01pan070b | h | Mini pala carregadora sobre pneumàtics, de 52 kW/1 m³ kW. (maquinària) | 0.028 | 37.53 | 1.05 |
| mq02rop020 | h | Picó vibrant de guiat manual, de 80 kg, amb placa de 30x30 cm, tipus piconadora de granota. (maquinària) | 0.395 | 4.00 | 1.58 |
| mo113 | h | Peó ordinari construcció. (mà d'obra) | 0.473 | 23.81 | 11.26 |
| % | % | Costos directes complementaris | 2 % | 42.93 | 0.86 |
|  |  | Costos directes |  |  | 43.79 |
