# Xapat de muro de formigón amb peces irregulars de pedra natural

- Propietat de l'arxiu: CYPE INGENIEROS, S.A.
- Format: FIEBDC-3/2002
- Divisa: EUR
- Costos indirectes: 3.00 %
- IVA: 21.00 %

## C Fonamentacions

### CC Contencions

#### CCH Murs de contenció de formigó

**CCH050** m² Xapat de muro de formigón amb peces irregulars de pedra natural.
Xapat de mur de formigó, de fins a 3 m d'altura, amb peces irregulars de pissarra, d'entre 3 i 4 cm d'espessor, acabat natural, rebudes amb morter bastard de ciment CEM II/A-P 32,5 R, cal i sorra, M-7,5 i rejuntades amb el mateix material.
Inclou: Preparació de la superfície suport. Preparació de les peces. Col·locació de les peces. Rejuntat. Neteja.
Criteri d'amidament de projecte: Superfície mesurada segons documentació gràfica de Projecte.
Criteri de mesura d'obra: Es mesurarà la superfície realment executada segons especificacions de Projecte.

| Codi | Ut | Descripció | Rendiment | Preu | Import |
|---|---|---|---|---|---|
| mt19cir010c | m² | Peces irregulars de pissarra, d'entre 3 i 4 cm d'espessor, acabat natural. (material) | 1.000 | 35.89 | 35.89 |
| mt09mor020c | m³ | Morter bastard de ciment CEM II/A-P 32,5 R, cal i sorra, tipus M-7,5, confeccionat en obra con 300 kg/m³ de ciment i una proporció en volum 1:1/2:4. (material) | 0.030 | 161.52 | 4.85 |
| op00sie030 |  | Serra de disc de diamant, per a taula de treball, de tall humit. | 1.000 | 0.00 | 0.00 |
| op00tal010 |  | Trepant. | 1.000 | 0.00 | 0.00 |
| mo022 | h | Oficial 1ª col·locador de pedra natural. (mà d'obra) | 1.583 | 28.42 | 44.99 |
| mo060 | h | Ajudant col·locador de pedra natural. (mà d'obra) | 1.583 | 25.28 | 40.02 |
| % | % | Costos directes complementaris | 2 % | 125.75 | 2.52 |
|  |  | Costos directes |  |  | 128.27 |
